# Puerta de acceso a área de juegos infantiles

- Propiedad del archivo: CYPE Ingenieros S.A.
- Formato: FIEBDC-3/2016
- Programa: Generador de precios de la construcción. CYPE Ingenieros, S.A.
- Fecha: 19/06/2024
- Ámbito geográfico: Colombia
- Divisa: COP
- Costes indirectos: 3 %
- Gastos generales: 13 %
- Beneficio industrial: 6 %
- IVA: 16 %

## T Amoblamiento urbano

### TJ Áreas de juegos infantiles

#### TJV Vallados

**TJV020** Ud Puerta de acceso a área de juegos infantiles.
Puerta de acceso en vallado de madera, de área de juegos infantiles, de 1,10x0,80 m. Colocación en obra: con chazos químicos, sobre una superficie base.
Criterio de valoración económica: El precio no incluye la superficie base.
Incluye: Replanteo. Fijación del elemento.
Criterio de medición de proyecto: Número de unidades previstas, según documentación gráfica de Proyecto.
Criterio de medición de obra: Se medirá el número de unidades realmente ejecutadas según especificaciones de Proyecto.

| Código | Ud | Descripción | Rendimiento | Precio | Importe |
|---|---|---|---|---|---|
| mt50spl105b | Ud | Fijación compuesta por chazo químico, arandela y tornillo de acero. (material) | 4 | 12405.42 | 49621.680 |
| mt52jig110a | Ud | Puerta de acceso en vallado de madera, de área de juegos infantiles, de 1,10x0,80 m, con bisagras y pestillo, con elementos de fijación. (material) | 1 | 316235.14 | 316235.140 |
| mo041 | h | Oficial 1ª obra blanca de obra civil. (mano de obra) | 0.373 | 25476.92 | 9502.891 |
| mo087 | h | Ayudante de obra blanca de obra civil. (mano de obra) | 0.373 | 19044.65 | 7103.654 |
| % | % | Herramienta menor | 2 % | 382463.365 | 7649.267 |
|  |  | Costes directos |  |  | 390112.632 |

## Recursos

**mt52jig110a** Ud Puerta de acceso en vallado de madera
Datos técnicos: Coste energético 1835.776 MJ; Emisión de CO2 -22.063 kg
Residuos:
- embalaje: re150101 Envases de papel y cartón. (componente de residuo); rendimiento 3.585 kg; Código LER 15 01 01; Masa del elemento 1 kg; Volumen 0.001333 m3
