# Banco de polietileno reciclado

- Propiedad del archivo: CYPE Ingenieros S.A.
- Formato: FIEBDC-3/2016
- Programa: Generador de precios de la construcción. CYPE Ingenieros, S.A.
- Fecha: 22/05/2025
- Ámbito geográfico: Colombia
- Divisa: COP
- Costes indirectos: 3 %
- Gastos generales: 13 %
- Beneficio industrial: 6 %
- IVA: 16 %

## T Amoblamiento urbano

### TM Mobiliario urbano

#### TMB Bancos, sillas y mesas

**TMB045** Ud Banco de polietileno reciclado.
Banco de 2400x600x486 cm, con asiento de polietileno reciclado y base de concreto prefabricado, con un porcentaje mínimo de agregados reciclados del 30%, acabado sin tratar.
Incluye: Replanteo. Colocación.
Criterio de medición de proyecto: Número de unidades previstas, según documentación gráfica de Proyecto.
Criterio de medición de obra: Se medirá el número de unidades realmente ejecutadas según especificaciones de Proyecto.

| Código | Ud | Descripción | Rendimiento | Precio | Importe |
|---|---|---|---|---|---|
| mt52ban030a | Ud | Banco de 2400x600x486 cm, con asiento de polietileno reciclado y base de concreto prefabricado, con un porcentaje mínimo de agregados reciclados del 30%, acabado sin tratar, incluso elementos de fijación. (material) | 1 | 4375546.84 | 4375546.840 |
| mq04cag010a | h | Camión con grúa de hasta 6 t. (maquinaria) | 0.979 | 183927.87 | 180065.385 |
| mo041 | h | Oficial 1ª obra blanca de obra civil. (mano de obra) | 1.04 | 36735.58 | 38205.003 |
| mo087 | h | Ayudante de obra blanca de obra civil. (mano de obra) | 1.04 | 27459.1 | 28557.464 |
| % | % | Herramienta menor | 2 % | 4622374.692 | 92447.494 |
|  |  | Costes directos |  |  | 4714822.186 |

## Recursos

**mt52ban030a** Ud Banco de 2400x600x486 cm
Datos técnicos: Coste energético 4047.739 MJ; Emisión de CO2 252.674 kg
Residuos:
- embalaje: re150101 Envases de papel y cartón. (componente de residuo); rendimiento 1.535 kg; Código LER 15 01 01; Masa del elemento 1 kg; Volumen 0.001333 m3
