# Jardinera de concreto prefabricado

- Propiedad del archivo: CYPE Ingenieros S.A.
- Formato: FIEBDC-3/2016
- Programa: Generador de precios de la construcción. CYPE Ingenieros, S.A.
- Fecha: 15/10/2024
- Ámbito geográfico: Colombia
- Divisa: COP
- Costes indirectos: 3 %
- Gastos generales: 13 %
- Beneficio industrial: 6 %
- IVA: 16 %

## T Amoblamiento urbano

### TM Mobiliario urbano

#### TMJ Jardineras

**TMJ050** Ud Jardinera de concreto prefabricado.
Jardinera circular de concreto prefabricado, de 45 cm de diámetro y 120 cm de altura.
Incluye: Colocación de la jardinera. Eliminación y limpieza del material sobrante.
Criterio de medición de proyecto: Número de unidades previstas, según documentación gráfica de Proyecto.
Criterio de medición de obra: Se medirá el número de unidades realmente ejecutadas según especificaciones de Proyecto.

| Código | Ud | Descripción | Rendimiento | Precio | Importe |
|---|---|---|---|---|---|
| mt52mug240h | Ud | Jardinera circular de concreto prefabricado, de 45 cm de diámetro y 120 cm de altura. (material) | 1 | 1277101.67 | 1277101.670 |
| mq04cag010a | h | Camión con grúa de hasta 6 t. (maquinaria) | 0.352 | 140239.24 | 49364.212 |
| mo041 | h | Oficial 1ª obra blanca de obra civil. (mano de obra) | 0.397 | 26625.25 | 10570.224 |
| mo087 | h | Ayudante de obra blanca de obra civil. (mano de obra) | 0.683 | 19903.05 | 13593.783 |
| % | % | Herramienta menor | 2 % | 1350629.889 | 27012.598 |
|  |  | Costes directos |  |  | 1377642.487 |

## Recursos

**mt52mug240h** Ud Jardinera circular de concreto prefabricado, de 45 cm de diámetro y 120 cm de altura
Datos técnicos: Coste energético 127.489 MJ; Emisión de CO2 17.851 kg
Residuos:
- embalaje: re150101 Envases de papel y cartón. (componente de residuo); rendimiento 1.425 kg; Código LER 15 01 01; Masa del elemento 1 kg; Volumen 0.001333 m3
