# Banderola para soporte de carteles de señalización vertical de tráfico

- Propiedad del archivo: CYPE Ingenieros S.A.
- Formato: FIEBDC-3/2016
- Programa: Generador de precios de la construcción. CYPE Ingenieros, S.A.
- Fecha: 19/06/2024
- Ámbito geográfico: Colombia
- Divisa: COP
- Costes indirectos: 3 %
- Gastos generales: 13 %
- Beneficio industrial: 6 %
- IVA: 16 %

## T Amoblamiento urbano

### TS Señalización y soportes publicitarios

#### TSV Señalización vertical

**TSV010** Ud Banderola para soporte de carteles de señalización vertical de tráfico.
Banderola de acero galvanizado, bidintel, de 6 m de brazo y 6 m de gálibo, para soporte de carteles de señalización vertical de tráfico con una superficie máxima de 15 m², fijada con anclajes a cimentación existente (no incluida en este precio). Incluso uniones, soldaduras, cortes, piezas especiales y despuntes.
Incluye: Replanteo y marcado de los ejes. Izado y presentación de la banderola mediante grúa. Aplomado. Resolución de las uniones a la base de cimentación. Reglaje de la pieza y ajuste definitivo de las uniones.
Criterio de medición de proyecto: Número de unidades previstas, según documentación gráfica de Proyecto.
Criterio de medición de obra: Se medirá el número de unidades realmente suministradas según especificaciones de Proyecto.

| Código | Ud | Descripción | Rendimiento | Precio | Importe |
|---|---|---|---|---|---|
| mt53bps010f | Ud | Banderola de acero galvanizado, bidintel, de 6 m de brazo y 6 m de gálibo, para soporte de carteles de señalización vertical de tráfico con una superficie máxima de 15 m², con uniones y anclajes para fijar a cimentación. (material) | 1 | 18357547.379999999 | 18357547.380 |
| mq07gte010c | h | Grúa autopropulsada de brazo telescópico con una capacidad de elevación de 30 t y 27 m de altura máxima de trabajo. (maquinaria) | 5.5 | 188439.17 | 1036415.435 |
| mo047 | h | Oficial 1ª montador de estructura metálica. (mano de obra) | 12.417 | 26513.03 | 329212.294 |
| mo094 | h | Ayudante montador de estructura metálica. (mano de obra) | 12.417 | 19805.71 | 245927.501 |
| % | % | Herramienta menor | 2 % | 19969102.610 | 399382.052 |
|  |  | Costes directos |  |  | 20368484.662 |

Residuos:
- colocación: mt53bps010f; factor de residuo 0.0053

## Recursos

**mt53bps010f** Ud Banderola de acero galvanizado
Datos técnicos: Coste energético 2072.115 MJ; Emisión de CO2 211.136 kg; Código LER 17 04 05; Masa del elemento 82.4 kg; Volumen 0.039238 m3
Residuos:
- embalaje: re170203 Plástico. (componente de residuo); rendimiento 0.04 kg; Código LER 17 02 03; Masa del elemento 1 kg; Volumen 0.001667 m3
