# Pórtico para soporte de carteles de señalización vertical de tráfico

- Propiedad del archivo: CYPE Ingenieros S.A.
- Formato: FIEBDC-3/2016
- Programa: Generador de precios de la construcción. CYPE Ingenieros, S.A.
- Fecha: 19/06/2024
- Ámbito geográfico: Colombia
- Divisa: COP
- Costes indirectos: 3 %
- Gastos generales: 13 %
- Beneficio industrial: 6 %
- IVA: 16 %

## T Amoblamiento urbano

### TS Señalización y soportes publicitarios

#### TSV Señalización vertical

**TSV020** Ud Pórtico para soporte de carteles de señalización vertical de tráfico.
Pórtico monodintel, de acero galvanizado, de 18 m de luz y 6 m de gálibo, para soporte de carteles de señalización vertical de tráfico con una superficie máxima de 30 m², fijado con anclajes a cimentación existente (no incluida en este precio). Incluso uniones, soldaduras, cortes, piezas especiales y despuntes.
Incluye: Replanteo y marcado de los ejes. Izado y presentación del pórtico mediante grúa. Aplomado. Resolución de las uniones a la base de cimentación. Reglaje de la pieza y ajuste definitivo de las uniones.
Criterio de medición de proyecto: Número de unidades previstas, según documentación gráfica de Proyecto.
Criterio de medición de obra: Se medirá el número de unidades realmente suministradas según especificaciones de Proyecto.

| Código | Ud | Descripción | Rendimiento | Precio | Importe |
|---|---|---|---|---|---|
| mt53bps020c | Ud | Pórtico monodintel, de acero galvanizado, de 18 m de luz y 6 m de gálibo, para soporte de carteles de señalización vertical de tráfico con una superficie máxima de 30 m², con uniones y anclajes para fijar a cimentación. (material) | 1 | 34984240.270000003 | 34984240.270 |
| mq07gte010d | h | Grúa autopropulsada de brazo telescópico con una capacidad de elevación de 40 t y 35 m de altura máxima de trabajo. (maquinaria) | 6.05 | 222189.46 | 1344246.233 |
| mo047 | h | Oficial 1ª montador de estructura metálica. (mano de obra) | 28.559 | 26513.03 | 757185.624 |
| mo094 | h | Ayudante montador de estructura metálica. (mano de obra) | 28.559 | 19805.71 | 565631.272 |
| % | % | Herramienta menor | 2 % | 37651303.399 | 753026.068 |
|  |  | Costes directos |  |  | 38404329.467 |

Residuos:
- colocación: mt53bps020c; factor de residuo 0.0053

## Recursos

**mt53bps020c** Ud Pórtico monodintel
Datos técnicos: Coste energético 3452.615 MJ; Emisión de CO2 351.936 kg; Código LER 17 04 05; Masa del elemento 137.4 kg; Volumen 0.065429 m3
Residuos:
- embalaje: re170203 Plástico. (componente de residuo); rendimiento 0.04 kg; Código LER 17 02 03; Masa del elemento 1 kg; Volumen 0.001667 m3
