# Cartel de señalización vertical de tráfico

- Propiedad del archivo: CYPE Ingenieros S.A.
- Formato: FIEBDC-3/2016
- Programa: Generador de precios de la construcción. CYPE Ingenieros, S.A.
- Fecha: 18/06/2025
- Ámbito geográfico: Colombia
- Divisa: COP
- Costes indirectos: 3 %
- Gastos generales: 13 %
- Beneficio industrial: 6 %
- IVA: 16 %

## T Amoblamiento urbano

### TS Señalización y soportes publicitarios

#### TSV Señalización vertical

**TSV040** m² Cartel de señalización vertical de tráfico.
Suministro y colocación sobre el soporte de cartel de señalización vertical de tráfico de acero galvanizado, con retrorreflectancia nivel 2 (H.I.). Incluso accesorios, tornillería y elementos de anclaje.
Incluye: Montaje.
Criterio de medición de proyecto: Superficie medida según documentación gráfica de Proyecto.
Criterio de medición de obra: Se medirá la superficie realmente ejecutada según especificaciones de Proyecto.

| Código | Ud | Descripción | Rendimiento | Precio | Importe |
|---|---|---|---|---|---|
| mt53spc250b | m² | Cartel de señalización vertical de tráfico de acero galvanizado, con retrorreflectancia nivel 2 (H.I.), con accesorios, tornillería y elementos de anclaje. (material) | 1 | 465214.36 | 465214.360 |
| mq07cce010a | h | Camión con cesta elevadora de brazo articulado de 16 m de altura máxima de trabajo y 260 kg de carga máxima. (maquinaria) | 0.22 | 184313.1 | 40548.882 |
| mo041 | h | Oficial 1ª obra blanca de obra civil. (mano de obra) | 0.234 | 36735.58 | 8596.126 |
| mo087 | h | Ayudante de obra blanca de obra civil. (mano de obra) | 0.234 | 27459.1 | 6425.429 |
| % | % | Herramienta menor | 2 % | 520784.797 | 10415.696 |
|  |  | Costes directos |  |  | 531200.493 |

Residuos:
- colocación: mt53spc250b; factor de residuo 0.0053

## Recursos

**mt53spc250b** m² Cartel de señalización vertical de tráfico de acero galvanizado
Datos técnicos: Coste energético 367.050 MJ; Emisión de CO2 37.274 kg; Código LER 17 04 05; Masa del elemento 14.5 kg; Volumen 0.006905 m3
Residuos:
- embalaje: re170203 Plástico. (componente de residuo); rendimiento 0.032 kg; Código LER 17 02 03; Masa del elemento 1 kg; Volumen 0.001667 m3
