# Pasarela peatonal de madera

- Propiedad del archivo: CYPE Ingenieros S.A.
- Formato: FIEBDC-3/2016
- Programa: Generador de precios de la construcción. CYPE Ingenieros, S.A.
- Fecha: 19/06/2024
- Ámbito geográfico: Colombia
- Divisa: COP
- Costes indirectos: 3 %
- Gastos generales: 13 %
- Beneficio industrial: 6 %
- IVA: 16 %

## T Amoblamiento urbano

### TY Equipamiento para playas

#### TYA Accesos

**TYA010** Ud Pasarela peatonal de madera.
Pasarela peatonal rígida de 120 cm de anchura, formada por tablones de madera de pino tratada en autoclave, de 120x9,5x2 cm, unidos entre sí mediante clavazón a 3 travesaños de madera de 115x7x4,5 cm. Totalmente instalada mediante la unión de los distintos tramos.
Incluye: Colocación de los tramos. Unión de los tramos.
Criterio de medición de proyecto: Longitud medida según documentación gráfica de Proyecto.
Criterio de medición de obra: Se medirá la longitud realmente ejecutada según especificaciones de Proyecto.

| Código | Ud | Descripción | Rendimiento | Precio | Importe |
|---|---|---|---|---|---|
| mt52dlv040d | m | Pasarela peatonal rígida de 120 cm de anchura, formada por tablones de madera de pino tratada en autoclave, de 120x9,5x2 cm, unidos entre sí mediante clavazón a 3 travesaños de madera de 115x7x4,5 cm. (material) | 1 | 385062.79 | 385062.790 |
| mo041 | h | Oficial 1ª obra blanca de obra civil. (mano de obra) | 0.528 | 25476.92 | 13451.814 |
| mo087 | h | Ayudante de obra blanca de obra civil. (mano de obra) | 0.528 | 19044.65 | 10055.575 |
| % | % | Herramienta menor | 2 % | 408570.179 | 8171.404 |
|  |  | Costes directos |  |  | 416741.583 |

Residuos:
- colocación: mt52dlv040d; factor de residuo 0.00189168

## Recursos

**mt52dlv040d** m Pasarela peatonal rígida de 120 cm de anchura
Datos técnicos: Coste energético 599.833 MJ; Emisión de CO2 13.721 kg; Código LER 17 02 01; Masa del elemento 14.9 kg; Volumen 0.013545 m3
Residuos:
- embalaje: re170203 Plástico. (componente de residuo); rendimiento 0.003 kg; Código LER 17 02 03; Masa del elemento 1 kg; Volumen 0.001667 m3
