# Plataforma en voladizo para descarga de materiales en planta

- Propiedad del archivo: CYPE Ingenieros S.A.
- Formato: FIEBDC-3/2016
- Programa: Generador de precios de la construcción. CYPE Ingenieros, S.A.
- Fecha: 19/06/2024
- Ámbito geográfico: Colombia
- Divisa: COP
- Costes indirectos: 3 %
- Gastos generales: 13 %
- Beneficio industrial: 6 %
- IVA: 16 %

## Y Seguridad y salud

### YC Sistemas de protección colectiva

#### YCM Escaleras, marquesinas, pasarelas y plataformas

**YCM060** Ud Plataforma en voladizo para descarga de materiales en planta.
Plataforma metálica en voladizo fija, para descarga de materiales en planta, de 1,80 m de ancho y 1,56 m de largo, con barandillas y puertas de seguridad abatibles, para una carga máxima admitida de 1.500 kg, amortizable en 150 usos, fijada a la losa mediante anclajes y puntales metálicos telescópicos.
Criterio de medición de proyecto: Número de unidades previstas, según Estudio o Estudio Básico de Seguridad y Salud.
Criterio de medición de obra: Se medirá el número de unidades realmente colocadas según especificaciones de Estudio o Estudio Básico de Seguridad y Salud.

| Código | Ud | Descripción | Rendimiento | Precio | Importe |
|---|---|---|---|---|---|
| mt50spa090a | Ud | Plataforma metálica en voladizo, fija, para descarga de materiales en planta, de 1,80 m de anchura y 1,56 m de longitud, con barandillas y puertas de seguridad abatibles, para una carga máxima admitida de 1.500 kg y una velocidad máxima de descenso de la carga, suspendida y transportada por la grúa, no superior a 0,20 m/s. (material) | 0.007 | 1566340.92 | 10964.386 |
| mt50spa081a | Ud | Puntal metálico telescópico, de hasta 3 m de altura. (material) | 0.04 | 41883.96 | 1675.358 |
| mt07ala001j | kg | Pletina de acero laminado A 572 Grado 42, según ASTM A 572, para aplicaciones estructurales. Trabajada y montada en taller, para colocar en obra. (material) | 0.1 | 5354.72 | 535.472 |
| mt11aka200 | Ud | Varilla roscada. (material) | 8 | 1594.46 | 12755.680 |
| mt07aav040a | Ud | Tuerca y arandela de acero cincado 4,8 según ISO 898-2, de 16 mm de diámetro. (material) | 16 | 829.62 | 13273.920 |
| mo119 | h | Oficial 1ª Seguridad y Salud. (mano de obra) | 0.248 | 25476.92 | 6318.276 |
| mo120 | h | Peón Seguridad y Salud. (mano de obra) | 0.248 | 18348.75 | 4550.490 |
| % | % | Herramienta menor | 2 % | 50073.582 | 1001.472 |
|  |  | Costes directos |  |  | 51075.054 |

Residuos:
- colocación: mt50spa090a; factor de residuo 1
- colocación: mt50spa081a Puntal metálico telescópico, de hasta 3 m de altura; factor de residuo 1
- colocación: mt07ala001j; factor de residuo 0.0045
- colocación: mt07aav040a Tuerca y arandela de acero cincado 4,8 según ISO 898-2, de 16 mm de diámetro; factor de residuo 0.02

## Recursos

**mt50spa090a** Ud Plataforma metálica en voladizo
Datos técnicos: Coste energético 1995.490 MJ; Emisión de CO2 103.530 kg; Código LER 17 04 05; Masa del elemento 203 kg; Volumen 0.096667 m3

**mt50spa081a** Ud Puntal metálico telescópico, de hasta 3 m de altura
Datos técnicos: Coste energético 97.317 MJ; Emisión de CO2 5.049 kg; Código LER 17 04 05; Masa del elemento 9.9 kg; Volumen 0.004714 m3

**mt07ala001j** kg Pletina de acero laminado A 572 Grado 42
Datos técnicos: Coste energético 9.830 MJ; Emisión de CO2 0.510 kg; Código LER 17 04 05; Masa del elemento 1 kg; Volumen 0.000476 m3

**mt07aav040a** Ud Tuerca y arandela de acero cincado 4,8 según ISO 898-2, de 16 mm de diámetro
Datos técnicos: Coste energético 4.388 MJ; Emisión de CO2 0.222 kg; Código LER 17 04 05; Masa del elemento 0.2 kg; Volumen 0.000095 m3
Residuos:
- embalaje: re170203 Plástico. (componente de residuo); rendimiento 0.025 kg; Código LER 17 02 03; Masa del elemento 1 kg; Volumen 0.001667 m3
