# Vallado provisional de solar con paneles metálicos

- Propiedad del archivo: CYPE Ingenieros S.A.
- Formato: FIEBDC-3/2016
- Programa: Generador de precios de la construcción. CYPE Ingenieros, S.A.
- Fecha: 19/06/2024
- Ámbito geográfico: Colombia
- Divisa: COP
- Costes indirectos: 3 %
- Gastos generales: 13 %
- Beneficio industrial: 6 %
- IVA: 16 %

## Y Seguridad y salud

### YC Sistemas de protección colectiva

#### YCR Vallado provisional de solar

**YCR020** m Vallado provisional de solar con paneles metálicos.
Vallado provisional de solar, de 2 m de altura, compuesto por paneles opacos de lámina perfilada de acero galvanizado, de 0,6 mm de espesor, entre 40 y 50 mm de altura de perfil, entre 250 y 270 mm de intereje, amortizables en 10 usos y perfiles en S de lámina plegada de acero galvanizado, de 102x33x1,5 mm, acabado sendzimir, de 2,8 m de longitud, anclados al terreno mediante dados de concreto f'c=210 kg/cm² (21 MPa), clase de exposición F0 S0 P0 C0, tamaño máximo del agregado 19 mm, manejabilidad plástica de 102x33x1,5 cm, cada 2,0 m, amortizables en 2 usos. Incluso anclajes mecánicos para la fijación de las láminas a los perfiles.
Criterio de medición de proyecto: Longitud medida según Estudio o Estudio Básico de Seguridad y Salud.
Criterio de medición de obra: Se medirá la longitud realmente montada según especificaciones de Estudio o Estudio Básico de Seguridad y Salud.

| Código | Ud | Descripción | Rendimiento | Precio | Importe |
|---|---|---|---|---|---|
| mt13ccg100b | m² | Lámina perfilada de acero galvanizado, de 0,6 mm de espesor, entre 40 y 50 mm de altura de perfil, entre 250 y 270 mm de intereje e inercia entre 13 y 21 cm4. (material) | 0.2 | 15336.72 | 3067.344 |
| mt50spv050a | m | Perfil en S de lámina plegada de acero galvanizado, acabado sendzimir, de 102x33x1,5 mm. (material) | 0.98 | 23181.84 | 22718.203 |
| mt10hmf050qdf | m³ | Concreto simple f'c=210 kg/cm² (21 MPa), clase de exposición F0 S0 P0 C0, tamaño máximo del agregado 19 mm, manejabilidad plástica, fabricado en planta, según NSR-10 y ACI 318. (material) | 0.088 | 310103.05 | 27289.068 |
| mo119 | h | Oficial 1ª Seguridad y Salud. (mano de obra) | 0.621 | 25476.92 | 15821.167 |
| mo120 | h | Peón Seguridad y Salud. (mano de obra) | 0.621 | 18348.75 | 11394.574 |
| % | % | Herramienta menor | 2 % | 80290.356 | 1605.807 |
|  |  | Costes directos |  |  | 81896.163 |

Residuos:
- colocación: mt13ccg100b; factor de residuo 0.02
- colocación: mt50spv050a Perfil en S de lámina plegada de acero galvanizado, acabado sendzimir, de 102x33x1,5 mm; factor de residuo 1
- colocación: mt10hmf050qdf; factor de residuo 0.00120821

## Recursos

**mt13ccg100b** m² Lámina perfilada de acero galvanizado
Datos técnicos: Coste energético 227.188 MJ; Emisión de CO2 20.741 kg; Código LER 17 04 05; Masa del elemento 7.07 kg; Volumen 0.003367 m3
Residuos:
- embalaje: re170203 Plástico. (componente de residuo); rendimiento 0.02 kg; Código LER 17 02 03; Masa del elemento 1 kg; Volumen 0.001667 m3

**mt50spv050a** m Perfil en S de lámina plegada de acero galvanizado, acabado sendzimir, de 102x33x1,5 mm
Datos técnicos: Coste energético 70.280 MJ; Emisión de CO2 7.168 kg; Código LER 17 04 05; Masa del elemento 2.8 kg; Volumen 0.001333 m3

**mt10hmf050qdf** m³ Concreto simple f'c=210 kg/cm² (21 MPa)
Datos técnicos: Coste energético 1840.000 MJ; Emisión de CO2 230.000 kg; Código LER 17 01 01; Masa del elemento 2300 kg; Volumen 1.533333 m3
