# Grifería monomando para bañera

- Propiedad del archivo: CYPE INGENIEROS, S.A.
- Formato: FIEBDC-3/2002
- Ámbito geográfico: Colombia
- Divisa: COP
- Costes indirectos: 3.00 %
- Gastos generales: 13.00 %
- Beneficio industrial: 6.00 %
- IVA: 16.00 %

## S Señalización y equipamiento

### SG Griferías

#### SGB Para bañeras

**SGB020** Ud Grifería monomando para bañera.
Grifería monomando formada por grifo mezclador monomando mural para baño/ducha, serie Karim Due, modelo 88941500 "GALINDO", de latón, acabado cromado, con cartucho cerámico, aireador, inversor, equipo de ducha formado por mango de ducha y flexible de latón. Incluso elementos de conexión, válvula antirretorno y dos llaves de paso.
Incluye: Replanteo. Colocación. Conexionado y comprobación de su correcto funcionamiento.
Criterio de medición de proyecto: Número de unidades previstas, según documentación gráfica de Proyecto.
Criterio de medición de obra: Se medirá el número de unidades realmente colocadas según especificaciones de Proyecto.

| Código | Ud | Descripción | Rendimiento | Precio | Importe |
|---|---|---|---|---|---|
| mt31gma050Bb | Ud | Grifo mezclador monomando mural para baño/ducha, serie Karim Due, modelo 88941500 "GALINDO", de latón, acabado cromado, con cartucho cerámico, aireador, inversor, equipo de ducha formado por mango de ducha y flexible de latón, incluso elementos de conexión, válvula antirretorno y dos llaves de paso. (material) | 1.000 | 1673760.64 | 1673760.64 |
| mt37www010 | Ud | Material auxiliar para instalaciones hidráulicas. (material) | 1.000 | 4819.08 | 4819.08 |
| mo008 | h | Oficial 1ª plomero. (mano de obra) | 0.531 | 37753.36 | 20047.03 |
| % | % | Herramienta menor | 2 % | 1698626.75 | 33972.54 |
|  |  | Costes directos |  |  | 1732599.29 |
