# Manguito para ducto flexible

- Propiedad del archivo: CYPE INGENIEROS, S.A.
- Formato: FIEBDC-3/2002
- Ámbito geográfico: Colombia
- Divisa: COP
- Costes indirectos: 3.00 %
- Gastos generales: 13.00 %
- Beneficio industrial: 6.00 %
- IVA: 16.00 %

## I Instalaciones

### IC Calefacción, refrigeración, climatización y A.C.S.

#### ICR Sistemas de conducción de aire

**ICR026** Ud Manguito para ducto flexible.
Manguito de lámina galvanizada Manguito Corona "ISOVER", de 127 mm de diámetro, para la fijación de tubo flexible de la gama Flexiver a ductos de climatización de la gama Climaver. Incluso cinta de aluminio y elementos de fijación.
Incluye: Colocación y fijación de las piezas especiales a la red de ductos.
Criterio de medición de proyecto: Número de unidades previstas, según documentación gráfica de Proyecto.
Criterio de medición de obra: Se medirá el número de unidades realmente ejecutadas según especificaciones de Proyecto.

| Código | Ud | Descripción | Rendimiento | Precio | Importe |
|---|---|---|---|---|---|
| mt42coi135i | Ud | Manguito de lámina galvanizada Manguito Corona "ISOVER", de 127 mm de diámetro, para la fijación de tubo flexible de la gama Flexiver a ductos de climatización de la gama Climaver. (material) | 1.050 | 25744.10 | 27031.31 |
| mt42con020 | m | Cinta autoadhesiva de aluminio, de 50 micras de espesor y 65 mm de anchura, a base de resinas acrílicas, para el sellado y fijación del aislamiento. (material) | 0.439 | 1111.68 | 488.03 |
| mt42con135 | Ud | Brida y soporte para fijación de tubos flexibles para conducción de aire en instalaciones de climatización. (material) | 0.700 | 8776.40 | 6143.48 |
| mo005 | h | Oficial 1ª instalador de climatización. (mano de obra) | 0.113 | 26179.17 | 2958.25 |
| mo104 | h | Ayudante instalador de climatización. (mano de obra) | 0.113 | 19008.41 | 2147.95 |
| % | % | Herramienta menor | 2 % | 38769.02 | 775.38 |
|  |  | Costes directos |  |  | 39544.40 |
