# Aislamiento acústico a ruido aéreo sobre cielo raso, con paneles de lana mineral

- Propiedad del archivo: CYPE INGENIEROS, S.A.
- Formato: FIEBDC-3/2002
- Ámbito geográfico: Colombia
- Divisa: COP
- Costes indirectos: 3.00 %
- Gastos generales: 13.00 %
- Beneficio industrial: 6.00 %
- IVA: 16.00 %

## N Aislamientos e impermeabilizaciones

### NB Aislamientos acústicos

#### NBT Cielos rasos

**NBT010** m² Aislamiento acústico a ruido aéreo sobre cielo raso, con paneles de lana mineral.
Aislamiento acústico a ruido aéreo sobre cielo raso, con manta ligera de lana mineral Arena, de alta densidad, Arena Confort "ISOVER", revestido por una de sus caras con un velo de vidrio de color negro, de 30 mm de espesor, resistencia térmica 0,8 m²K/W, conductividad térmica 0,037 W/(mK).
Criterio de valoración económica: El precio no incluye el cielo raso.
Incluye: Corte y ajuste del aislamiento. Colocación del aislamiento.
Criterio de medición de proyecto: Superficie medida según documentación gráfica de Proyecto.
Criterio de medición de obra: Se medirá la superficie realmente ejecutada según especificaciones de Proyecto.

| Código | Ud | Descripción | Rendimiento | Precio | Importe |
|---|---|---|---|---|---|
| mt16lvi020j | m² | Manta ligera de lana mineral Arena, de alta densidad, Arena Confort "ISOVER", revestido por una de sus caras con un velo de vidrio de color negro, de 30 mm de espesor, resistencia térmica 0,8 m²K/W, conductividad térmica 0,037 W/(mK), Euroclase A2-s1, d0 de reacción al fuego, capacidad de absorción de agua a corto plazo <=1 kg/m² y factor de resistencia a la difusión del vapor de agua 1. (material) | 1.050 | 42126.71 | 44233.05 |
| mo054 | h | Oficial 1ª colocador de aislantes. (mano de obra) | 0.079 | 26179.17 | 2068.15 |
| mo101 | h | Ayudante colocador de aislantes. (mano de obra) | 0.079 | 19044.65 | 1504.53 |
| % | % | Herramienta menor | 2 % | 47805.73 | 956.11 |
|  |  | Costes directos |  |  | 48761.84 |
