# Aislamiento térmico entre montantes en trasdosado autoportante de placas

- Propiedad del archivo: CYPE Ingenieros S.A.
- Formato: FIEBDC-3/2016
- Programa: Generador de precios de la construcción. CYPE Ingenieros, S.A.
- Fecha: 19/06/2024
- Ámbito geográfico: Colombia
- Divisa: COP
- Costes indirectos: 3 %
- Gastos generales: 13 %
- Beneficio industrial: 6 %
- IVA: 16 %

## N Aislamientos e impermeabilizaciones

### NA Aislamientos térmicos

#### NAO Revestimientos de placas

**NAO030** m² Aislamiento térmico entre montantes en trasdosado autoportante de placas.
Aislamiento térmico entre los montantes de la estructura portante del trasdosado autoportante de placas, formado por panel compacto de lana de vidrio hidrofugada, ECO 035 "ISOVER", de 80 mm de espesor, revestido por una de sus caras con una barrera de vapor resistente a tracción y resistente al desgarro, compuesta por un complejo de papel kraft con polietileno, resistencia térmica 2,25 m²K/W, conductividad térmica 0,035 W/(mK), colocado entre los montantes de la estructura portante.
Incluye: Corte del aislamiento. Colocación del aislamiento entre los montantes.
Criterio de medición de proyecto: Superficie medida según documentación gráfica de Proyecto.
Criterio de medición de obra: Se medirá la superficie realmente ejecutada según especificaciones de Proyecto.

| Código | Ud | Descripción | Rendimiento | Precio | Importe |
|---|---|---|---|---|---|
| mt16lvi030ajoq | m² | Panel compacto de lana de vidrio hidrofugada, ECO 035 "ISOVER", de 80 mm de espesor, revestido por una de sus caras con una barrera de vapor resistente a tracción y resistente al desgarro, compuesta por un complejo de papel kraft con polietileno, resistencia térmica 2,25 m²K/W, conductividad térmica 0,035 W/(mK), Euroclase F de reacción al fuego, capacidad de absorción de agua a corto plazo <=1 kg/m² y factor de resistencia a la difusión del vapor de agua 1. (material) | 1.05 | 44174.54 | 46383.267 |
| mo054 | h | Oficial 1ª colocador de aislantes. (mano de obra) | 0.113 | 26179.17 | 2958.246 |
| mo101 | h | Ayudante colocador de aislantes. (mano de obra) | 0.056 | 19044.65 | 1066.500 |
| % | % | Herramienta menor | 2 % | 50408.013 | 1008.160 |
|  |  | Costes directos |  |  | 51416.173 |

Residuos:
- colocación: mt16lvi030ajoq; factor de residuo 0.048

## Recursos

**mt16lvi030ajoq** m² Panel compacto de lana de vidrio hidrofugada
Datos técnicos: Coste energético 127.381 MJ; Emisión de CO2 6.227 kg; Código LER 17 06 04; Masa del elemento 3.2 kg; Volumen 0.005333 m3
Residuos:
- embalaje: re170203 Plástico. (componente de residuo); rendimiento 0.024 kg; Código LER 17 02 03; Masa del elemento 1 kg; Volumen 0.001667 m3
