# Aislamiento térmico por el exterior en fachada ventilada

- Propiedad del archivo: CYPE Ingenieros S.A.
- Formato: FIEBDC-3/2016
- Programa: Generador de precios de la construcción. CYPE Ingenieros, S.A.
- Fecha: 19/06/2024
- Ámbito geográfico: Colombia
- Divisa: COP
- Costes indirectos: 3 %
- Gastos generales: 13 %
- Beneficio industrial: 6 %
- IVA: 16 %

## N Aislamientos e impermeabilizaciones

### NA Aislamientos térmicos

#### NAQ Fachadas ventiladas

**NAQ010** m² Aislamiento térmico por el exterior en fachada ventilada.
Aislamiento térmico por el exterior en fachada ventilada, con manta de lana mineral, Ecovent® 032 "ISOVER", de 60 mm de espesor, revestida por una de sus caras con un tejido de vidrio negro (tejido Neto), suministrado en rollos, resistencia térmica 1,7 m²K/W, conductividad térmica 0,032 W/(mK) coeficiente de absorción acústica medio 0,8 para una frecuencia de 500 Hz. Colocación en obra: a tope, con fijaciones mecánicas.
Incluye: Replanteo y corte del aislamiento. Colocación del aislamiento. Fijación del aislamiento. Resolución de puntos singulares.
Criterio de medición de proyecto: Superficie medida según documentación gráfica de Proyecto.
Criterio de medición de obra: Se medirá la superficie realmente ejecutada según especificaciones de Proyecto.

| Código | Ud | Descripción | Rendimiento | Precio | Importe |
|---|---|---|---|---|---|
| mt16lvi031 | Ud | Fijación mecánica para paneles aislantes de lana de vidrio modelo Ecovent® DH "ISOVER", para el sistema de fachada ventilada ECOVENT "ISOVER", con arandela. (material) | 4 | 2164.84 | 8659.360 |
| mt16lvi030aejj | m² | Manta de lana mineral, Ecovent® 032 "ISOVER", de 60 mm de espesor, revestida por una de sus caras con un tejido de vidrio negro (tejido Neto), suministrado en rollos, resistencia térmica 1,7 m²K/W, conductividad térmica 0,032 W/(mK) coeficiente de absorción acústica medio 0,8 para una frecuencia de 500 Hz, Euroclase A1 de reacción al fuego, capacidad de absorción de agua a corto plazo <=1 kg/m² y factor de resistencia a la difusión del vapor de agua 1. (material) | 1.05 | 73721.74 | 77407.827 |
| mo054 | h | Oficial 1ª colocador de aislantes. (mano de obra) | 0.081 | 26179.17 | 2120.513 |
| mo101 | h | Ayudante colocador de aislantes. (mano de obra) | 0.041 | 19044.65 | 780.831 |
| % | % | Herramienta menor | 2 % | 88968.531 | 1779.371 |
|  |  | Costes directos |  |  | 90747.902 |

Residuos:
- colocación: mt16lvi030aejj; factor de residuo 0.037125

## Recursos

**mt16lvi031** Ud Fijación mecánica para paneles aislantes de lana de vidrio modelo Ecovent® DH "ISOVER"
Datos técnicos: Coste energético 0.233 MJ; Emisión de CO2 0.071 kg
Residuos:
- embalaje: re150101 Envases de papel y cartón. (componente de residuo); rendimiento 0.072 kg; Código LER 15 01 01; Masa del elemento 1 kg; Volumen 0.001333 m3

**mt16lvi030aejj** m² Manta de lana mineral
Datos técnicos: Coste energético 91.228 MJ; Emisión de CO2 4.577 kg; Código LER 17 06 04; Masa del elemento 2.4 kg; Volumen 0.004 m3
Residuos:
- embalaje: re170203 Plástico. (componente de residuo); rendimiento 0.029 kg; Código LER 17 02 03; Masa del elemento 1 kg; Volumen 0.001667 m3
