# Aislamiento térmico por el exterior en muro cortina

- Propiedad del archivo: CYPE INGENIEROS, S.A.
- Formato: FIEBDC-3/2002
- Ámbito geográfico: Colombia
- Divisa: COP
- Costes indirectos: 3.00 %
- Gastos generales: 13.00 %
- Beneficio industrial: 6.00 %
- IVA: 16.00 %

## N Aislamientos e impermeabilizaciones

### NA Aislamientos térmicos

#### NAF Fachadas y medianerías

**NAF050** m² Aislamiento térmico por el exterior en muro cortina.
Aislamiento térmico por el exterior en muro cortina, con panel rígido de lana mineral, Geowall 34 "ISOVER", no revestido, de 30 mm de espesor, resistencia térmica 0,85 m²K/W, conductividad térmica 0,034 W/(mK). Colocación en obra: a tope, con fijaciones mecánicas. Incluso cinta autoadhesiva para sellado de juntas.
Incluye: Limpieza y preparación de la superficie del soporte. Replanteo y corte del aislamiento. Colocación del aislamiento. Fijación del aislamiento. Resolución de puntos singulares. Sellado de juntas y uniones.
Criterio de medición de proyecto: Superficie medida según documentación gráfica de Proyecto.
Criterio de medición de obra: Se medirá la superficie realmente ejecutada según especificaciones de Proyecto.

| Código | Ud | Descripción | Rendimiento | Precio | Importe |
|---|---|---|---|---|---|
| mt16lri010sn | m² | Panel rígido de lana mineral, Geowall 34 "ISOVER", no revestido, de 30 mm de espesor, resistencia térmica 0,85 m²K/W, conductividad térmica 0,034 W/(mK), coeficiente de absorción acústica medio 0,6 para una frecuencia de 500 Hz y Euroclase A1 de reacción al fuego. (material) | 1.050 | 29254.66 | 30717.39 |
| mt16aaa020ec | Ud | Fijación mecánica para paneles aislantes de lana de roca, colocados directamente sobre la superficie soporte. (material) | 3.000 | 789.87 | 2369.61 |
| mt16aaa030 | m | Cinta autoadhesiva para sellado de juntas. (material) | 0.440 | 1755.28 | 772.32 |
| mo054 | h | Oficial 1ª colocador de aislantes. (mano de obra) | 0.148 | 26179.17 | 3874.52 |
| mo101 | h | Ayudante colocador de aislantes. (mano de obra) | 0.148 | 19044.65 | 2818.61 |
| % | % | Herramienta menor | 2 % | 40552.45 | 811.05 |
|  |  | Costes directos |  |  | 41363.50 |
