# Aislamiento térmico por el exterior en fachada ventilada

- Propiedad del archivo: CYPE INGENIEROS, S.A.
- Formato: FIEBDC-3/2002
- Ámbito geográfico: Colombia
- Divisa: COP
- Costes indirectos: 3.00 %
- Gastos generales: 13.00 %
- Beneficio industrial: 6.00 %
- IVA: 16.00 %

## N Aislamientos e impermeabilizaciones

### NA Aislamientos térmicos

#### NAQ Fachadas ventiladas

**NAQ010** m² Aislamiento térmico por el exterior en fachada ventilada.
Aislamiento térmico por el exterior en fachada ventilada, con manta de lana mineral, Ecovent® 032 "ISOVER", de 60 mm de espesor, revestida por una de sus caras con un tejido de vidrio negro (tejido Neto), suministrado en rollos, resistencia térmica 1,7 m²K/W, conductividad térmica 0,032 W/(mK) coeficiente de absorción acústica medio 0,8 para una frecuencia de 500 Hz. Colocación en obra: a tope, con fijaciones mecánicas.
Incluye: Replanteo y corte del aislamiento. Colocación del aislamiento. Fijación del aislamiento. Resolución de puntos singulares.
Criterio de medición de proyecto: Superficie medida según documentación gráfica de Proyecto.
Criterio de medición de obra: Se medirá la superficie realmente ejecutada según especificaciones de Proyecto.

| Código | Ud | Descripción | Rendimiento | Precio | Importe |
|---|---|---|---|---|---|
| mt16lvi031 | Ud | Fijación mecánica para paneles aislantes de lana de vidrio modelo Ecovent® DH "ISOVER", para el sistema de fachada ventilada ECOVENT "ISOVER", con arandela. (material) | 4.000 | 2164.84 | 8659.36 |
| mt16lvi030aejj | m² | Manta de lana mineral, Ecovent® 032 "ISOVER", de 60 mm de espesor, revestida por una de sus caras con un tejido de vidrio negro (tejido Neto), suministrado en rollos, resistencia térmica 1,7 m²K/W, conductividad térmica 0,032 W/(mK) coeficiente de absorción acústica medio 0,8 para una frecuencia de 500 Hz, Euroclase A1 de reacción al fuego, capacidad de absorción de agua a corto plazo <=1 kg/m² y factor de resistencia a la difusión del vapor de agua 1. (material) | 1.050 | 73721.74 | 77407.83 |
| mo054 | h | Oficial 1ª colocador de aislantes. (mano de obra) | 0.089 | 26179.17 | 2329.95 |
| mo101 | h | Ayudante colocador de aislantes. (mano de obra) | 0.044 | 19044.65 | 837.96 |
| % | % | Herramienta menor | 2 % | 89235.10 | 1784.70 |
|  |  | Costes directos |  |  | 91019.80 |
