# Aislamiento térmico en cubiertas inclinadas sobre espacio no habitable, por soplado, desde el exterior, de nódulos de lana mineral

- Propiedad del archivo: CYPE INGENIEROS, S.A.
- Formato: FIEBDC-3/2002
- Ámbito geográfico: Colombia
- Divisa: COP
- Costes indirectos: 3.00 %
- Gastos generales: 13.00 %
- Beneficio industrial: 6.00 %
- IVA: 16.00 %

## N Aislamientos e impermeabilizaciones

### NK Aislamientos térmicos de aplicación mecánica

#### NKN Cubiertas inclinadas

**NKN020** m² Aislamiento térmico en cubiertas inclinadas sobre espacio no habitable, por soplado, desde el exterior, de nódulos de lana mineral.
Aislamiento térmico en cubiertas inclinadas sobre espacio no habitable de 40 mm de espesor medio, por soplado, desde el exterior, de nódulos de lana mineral Isolene 4 "ISOVER", no aptos como soporte nutritivo para el desarrollo de hongos ni bacterias, densidad 50 kg/m³ y conductividad térmica 0,046 W/(mK), sobre la superficie soporte.
Incluye: Retirada de los materiales de la cobertura para abrir el hueco de acceso al espacio bajo cubierta. Apertura del hueco de acceso. Soplado del aislamiento. Cierre del hueco de acceso. Reposición de los materiales de la cobertura. Retirada y acopio de escombros. Carga manual de escombros sobre camión o contenedor.
Criterio de medición de proyecto: Superficie medida según documentación gráfica de Proyecto.
Criterio de medición de obra: Se medirá la superficie realmente ejecutada según especificaciones de Proyecto.

| Código | Ud | Descripción | Rendimiento | Precio | Importe |
|---|---|---|---|---|---|
| mt16lvi100d | kg | Nódulos de lana mineral Isolene 4 "ISOVER", no aptos como soporte nutritivo para el desarrollo de hongos ni bacterias, densidad 50 kg/m³ y conductividad térmica 0,046 W/(mK), Euroclase A1 de reacción al fuego, capacidad de absorción de agua a corto plazo <=1 kg/m², calor específico 800 J/kgK y factor de resistencia a la difusión del vapor de agua 1; para relleno de cámaras por insuflación. (material) | 2.000 | 19308.07 | 38616.14 |
| mq08mpa020 | h | Equipo para esparcimiento de aislamiento en nódulos. (maquinaria) | 0.096 | 36745.55 | 3527.57 |
| mo030 | h | Oficial 1ª aplicador de productos aislantes. (mano de obra) | 0.144 | 25476.92 | 3668.68 |
| mo068 | h | Ayudante aplicador de productos aislantes. (mano de obra) | 0.144 | 19044.65 | 2742.43 |
| % | % | Herramienta menor | 2 % | 48554.82 | 971.10 |
|  |  | Costes directos |  |  | 49525.92 |
