# Aislamiento térmico en cámaras de aire de cielos rasos continuos, por insuflación, desde la cara inferior, de nódulos de lana mineral

- Propiedad del archivo: CYPE Ingenieros S.A.
- Formato: FIEBDC-3/2016
- Programa: Generador de precios de la construcción. CYPE Ingenieros, S.A.
- Fecha: 19/06/2024
- Ámbito geográfico: Colombia
- Divisa: COP
- Costes indirectos: 3 %
- Gastos generales: 13 %
- Beneficio industrial: 6 %
- IVA: 16 %

## N Aislamientos e impermeabilizaciones

### NK Aislamientos térmicos de aplicación mecánica

#### NKT Cielos rasos

**NKT010** m² Aislamiento térmico en cámaras de aire de cielos rasos continuos, por insuflación, desde la cara inferior, de nódulos de lana mineral.
Aislamiento térmico en cielos rasos continuos, rellenando el interior de la cámara de aire de 40 mm de espesor medio, por insuflación, desde la cara inferior, de nódulos de lana mineral Isolene 4 "ISOVER", no aptos como soporte nutritivo para el desarrollo de hongos ni bacterias, densidad 50 kg/m³ y conductividad térmica 0,046 W/(mK). Incluso panel de poliestireno expandido para la resolución del perímetro.
Incluye: Inspección endoscópica de la cámara de aire. Resolución del perímetro. Replanteo y realización de los taladros en las placas del cielo raso continuo. Protección de los elementos del entorno que puedan verse afectados durante los trabajos de insuflación. Insuflación del aislamiento. Tapado de los taladros. Limpieza final.
Criterio de medición de proyecto: Superficie medida según documentación gráfica de Proyecto.
Criterio de medición de obra: Se medirá la superficie realmente ejecutada según especificaciones de Proyecto.

| Código | Ud | Descripción | Rendimiento | Precio | Importe |
|---|---|---|---|---|---|
| mt16lvi100d | kg | Nódulos de lana mineral Isolene 4 "ISOVER", no aptos como soporte nutritivo para el desarrollo de hongos ni bacterias, densidad 50 kg/m³ y conductividad térmica 0,046 W/(mK), Euroclase A1 de reacción al fuego, capacidad de absorción de agua a corto plazo <=1 kg/m², calor específico 800 J/kgK y factor de resistencia a la difusión del vapor de agua 1; para relleno de cámaras por insuflación. (material) | 2 | 19308.07 | 38616.140 |
| mt16pel010aagd | m² | Panel rígido de poliestireno expandido, de superficie lisa y mecanizado lateral recto, de 40 mm de espesor, resistencia térmica 1,4 m²K/W, conductividad térmica 0,029 W/(mK), Euroclase E de reacción al fuego, con código de designación EPS-EN 13163-L3-W3-T2-S5-P10-BS250-TR200-DS(N)2-CS(10)150. (material) | 0.5 | 40749.4 | 20374.700 |
| mt27pfj020a | kg | Plaste de interior, de 1,65 g/cm³ de densidad, color blanco, para aplicar con espátula o llana. (material) | 0.2 | 17460.52 | 3492.104 |
| mq08mpa010 | h | Equipo para insuflación de aislamiento en cámaras de aire. (maquinaria) | 0.096 | 36745.55 | 3527.573 |
| mo030 | h | Oficial 1ª aplicador de productos aislantes. (mano de obra) | 0.12 | 25476.92 | 3057.230 |
| mo068 | h | Ayudante aplicador de productos aislantes. (mano de obra) | 0.12 | 19044.65 | 2285.358 |
| % | % | Herramienta menor | 2 % | 71353.105 | 1427.062 |
|  |  | Costes directos |  |  | 72780.167 |

Residuos:
- colocación: mt16lvi100d; factor de residuo 0.03
- colocación: mt16pel010aagd; factor de residuo 0.048
- colocación: mt27pfj020a Plaste de interior, de 1,65 g/cm³ de densidad, color blanco, para aplicar con espátula o llana; factor de residuo 0.0275

## Recursos

**mt16lvi100d** kg Nódulos de lana mineral Isolene 4 "ISOVER"
Datos técnicos: Coste energético 36.640 MJ; Emisión de CO2 1.850 kg; Código LER 17 06 04; Masa del elemento 1 kg; Volumen 0.001667 m3

**mt16pel010aagd** m² Panel rígido de poliestireno expandido
Datos técnicos: Coste energético 77.373 MJ; Emisión de CO2 2.715 kg; Código LER 17 06 04; Masa del elemento 0.8 kg; Volumen 0.001333 m3
Residuos:
- embalaje: re170203 Plástico. (componente de residuo); rendimiento 0.024 kg; Código LER 17 02 03; Masa del elemento 1 kg; Volumen 0.001667 m3

**mt27pfj020a** kg Plaste de interior, de 1,65 g/cm³ de densidad, color blanco, para aplicar con espátula o llana
Datos técnicos: Coste energético 17.590 MJ; Emisión de CO2 0.886 kg; Código LER 08 01 99; Masa del elemento 1 kg; Volumen 0.001111 m3
Residuos:
- embalaje: re170203 Plástico; rendimiento 0.045 kg
