# Cielo raso continuo de placas de yeso laminado, de alta resistencia a la humedad. Sistema "KNAUF"

- Propiedad del archivo: CYPE Ingenieros S.A.
- Formato: FIEBDC-3/2016
- Programa: Generador de precios de la construcción. CYPE Ingenieros, S.A.
- Fecha: 19/06/2024
- Ámbito geográfico: Colombia
- Divisa: COP
- Costes indirectos: 3 %
- Gastos generales: 13 %
- Beneficio industrial: 6 %
- IVA: 16 %

## R Revestimientos

### RT Cielos rasos en interiores

#### RTC Continuos, de placas de yeso laminado

**RTC046** m² Cielo raso continuo de placas de yeso laminado, de alta resistencia a la humedad. Sistema "KNAUF".
Cielo raso continuo suspendido, liso, situado a una altura menor de 4 m, con nivel de calidad del acabado Q2. Sistema D112.es Drystar "KNAUF" (12,5+27+27), constituido por: ESTRUCTURA: estructura metálica de acero galvanizado de maestras primarias 60/27 mm con una modulación de 1000 mm y suspendidas de la losa o elemento soporte de concreto con piezas de cuelgue rápido Twist "KNAUF", y varillas cada 950 mm, y maestras secundarias fijadas perpendicularmente a las maestras primarias con conectores tipo caballete con una modulación de 500 mm; PLACAS: una capa de placas de yeso laminado reforzadas con tejido de fibra GM-FH1IR / 1200 / 2600 / 12,5 / con los bordes longitudinales cuadrados, especiales Drystar "KNAUF" con alma de yeso y caras revestidas con una lámina de fibra de vidrio. Incluso banda acústica de dilatación, autoadhesiva, "KNAUF", perfiles en U 30/25/3000 mm, "KNAUF", fijaciones para el anclaje de los perfiles, tornillería para la fijación de las placas, pasta de juntas Drystar Filler "KNAUF", cinta de juntas Drystar Tape "KNAUF" y accesorios de montaje.
Incluye: Replanteo de los ejes de la estructura metálica. Nivelación y fijación de los perfiles perimetrales. Señalización de los puntos de anclaje a la losa o elemento soporte. Nivelación y suspensión de los perfiles primarios y secundarios de la estructura. Corte de las placas. Fijación de las placas. Resolución de encuentros y puntos singulares. Tratamiento de juntas.
Criterio de medición de proyecto: Superficie medida entre paramentos, según documentación gráfica de Proyecto, sin descontar huecos para instalaciones.
Criterio de medición de obra: Se medirá la superficie realmente ejecutada según especificaciones de Proyecto, sin deducir los huecos de superficie menor de 1 m².

| Código | Ud | Descripción | Rendimiento | Precio | Importe |
|---|---|---|---|---|---|
| mt12drk050a | m | Perfil en U 30/25/3000 mm, "KNAUF", de acero Z2 (Z275) galvanizado normal, 0,55 mm de espesor. (material) | 0.4 | 18391.31 | 7356.524 |
| mt12psg220 | Ud | Fijación compuesta por chazo y tornillo 5x27. (material) | 2 | 172.39 | 344.780 |
| mt12pek060d | Ud | Pieza de cuelgue rápido Twist "KNAUF", para cielos rasos suspendidos. (material) | 1.2 | 2647.7 | 3177.240 |
| mt12pek030 | Ud | Varilla de cuelgue "KNAUF" de 100 cm. (material) | 1.2 | 1032.17 | 1238.604 |
| mt12drk040a | m | Maestra 60/27 "KNAUF", de acero Z4 (Z450) galvanizado especial. (material) | 3.2 | 7801.56 | 24964.992 |
| mt12pek020za | Ud | Conector, para maestra 60/27, "KNAUF". (material) | 0.6 | 527.34 | 316.404 |
| mt12pek020ra | Ud | Conector tipo caballete, para maestra 60/27, "KNAUF". (material) | 2.3 | 632.17 | 1453.991 |
| mt12drk010a | m² | Placa de yeso laminado reforzada con tejido de fibra GM-FH1IR / 1200 / 2600 / 12,5 / con los bordes longitudinales cuadrados, especial Drystar "KNAUF" con alma de yeso y caras revestidas con una lámina de fibra de vidrio; Euroclase A2-s1, d0 de reacción al fuego. (material) | 1.05 | 40938.08 | 42984.984 |
| mt12drk014e | Ud | Tornillo autoperforante Drystar XTN "KNAUF" 3,9x23; con revestimiento anticorrosivo. (material) | 17 | 62.36 | 1060.120 |
| mt12drk014f | Ud | Tornillo autoperforante Drystar XTN "KNAUF" 3,9x38; con revestimiento anticorrosivo. (material) | 17 | 88.23 | 1499.910 |
| mt12pck020b | m | Banda acústica de dilatación, autoadhesiva, de espuma de poliuretano de celdas cerradas "KNAUF", de 3,2 mm de espesor y 50 mm de anchura, resistencia térmica 0,10 m²K/W, conductividad térmica 0,032 W/(mK). (material) | 0.4 | 659.99 | 263.996 |
| mt12drk012a | kg | Pasta de juntas Drystar Filler "KNAUF", con aditivo hidrófugo, Euroclase A2-s1, d0 de reacción al fuego, rango de temperatura de trabajo de 10 a 35°C, para aplicación manual o mecánica con cinta de juntas. (material) | 0.606 | 3171.56 | 1921.965 |
| mt12drk013 | m | Cinta de juntas Drystar Tape "KNAUF". (material) | 0.45 | 172.1 | 77.445 |
| mo015 | h | Oficial 1ª montador de falsos techos. (mano de obra) | 0.32 | 26179.17 | 8377.334 |
| mo082 | h | Ayudante montador de falsos techos. (mano de obra) | 0.32 | 19044.65 | 6094.288 |
| % | % | Herramienta menor | 2 % | 101132.577 | 2022.652 |
|  |  | Costes directos |  |  | 103155.229 |

Residuos:
- colocación: mt12drk050a Perfil en U 30/25/3000 mm, "KNAUF", de acero Z2 (Z275) galvanizado normal, 0,55 mm de espesor; factor de residuo 0.0053
- colocación: mt12pek060d Pieza de cuelgue rápido Twist "KNAUF", para cielos rasos suspendidos; factor de residuo 0.02
- colocación: mt12pek020za Conector, para maestra 60/27, "KNAUF"; factor de residuo 0.02
- colocación: mt12pek020ra Conector tipo caballete, para maestra 60/27, "KNAUF"; factor de residuo 0.02
- colocación: mt12drk010a; factor de residuo 0.0167754
- colocación: mt12drk014e Tornillo autoperforante Drystar XTN "KNAUF" 3,9x23; con revestimiento anticorrosivo; factor de residuo 0.005
- colocación: mt12drk014f Tornillo autoperforante Drystar XTN "KNAUF" 3,9x38; con revestimiento anticorrosivo; factor de residuo 0.005
- colocación: mt12pck020b; factor de residuo 0.06
- colocación: mt12drk012a; factor de residuo 0.03
- colocación: mt12drk013 Cinta de juntas Drystar Tape "KNAUF"; factor de residuo 0.044

## Recursos

**mt12drk050a** m Perfil en U 30/25/3000 mm, "KNAUF", de acero Z2 (Z275) galvanizado normal, 0,55 mm de espesor
Datos técnicos: Coste energético 57.784 MJ; Emisión de CO2 1.780 kg; Código LER 17 04 05; Masa del elemento 0.43 kg; Volumen 0.000205 m3
Residuos:
- embalaje: re170203 Plástico. (componente de residuo); rendimiento 0.008 kg; Código LER 17 02 03; Masa del elemento 1 kg; Volumen 0.001667 m3

**mt12pek060d** Ud Pieza de cuelgue rápido Twist "KNAUF", para cielos rasos suspendidos
Datos técnicos: Coste energético 5.371 MJ; Emisión de CO2 0.273 kg; Código LER 17 04 05; Masa del elemento 0.3 kg; Volumen 0.000143 m3
Residuos:
- embalaje: re170203 Plástico; rendimiento 0.025 kg

**mt12pek020za** Ud Conector, para maestra 60/27, "KNAUF"
Datos técnicos: Coste energético 3.307 MJ; Emisión de CO2 0.166 kg; Código LER 17 04 05; Masa del elemento 0.09 kg; Volumen 0.000043 m3
Residuos:
- embalaje: re170203 Plástico; rendimiento 0.025 kg

**mt12pek020ra** Ud Conector tipo caballete, para maestra 60/27, "KNAUF"
Datos técnicos: Coste energético 3.503 MJ; Emisión de CO2 0.176 kg; Código LER 17 04 05; Masa del elemento 0.11 kg; Volumen 0.000052 m3
Residuos:
- embalaje: re170203 Plástico; rendimiento 0.025 kg

**mt12drk010a** m² Placa de yeso laminado reforzada con tejido de fibra GM-FH1IR / 1200 / 2600 / 12,5 / con los bordes longitudinales
Datos técnicos: Coste energético 284.092 MJ; Emisión de CO2 4.236 kg; Código LER 17 08 02; Masa del elemento 10.8 kg; Volumen 0.0108 m3
Residuos:
- embalaje: re170203 Plástico; rendimiento 0.005 kg

**mt12drk014e** Ud Tornillo autoperforante Drystar XTN "KNAUF" 3,9x23; con revestimiento anticorrosivo
Datos técnicos: Coste energético 0.014 MJ; Emisión de CO2 0.002 kg; Código LER 17 04 05; Masa del elemento 0.0014 kg
Residuos:
- embalaje: re150101 Envases de papel y cartón. (componente de residuo); rendimiento 0.001 kg; Código LER 15 01 01; Masa del elemento 1 kg; Volumen 0.001333 m3

**mt12drk014f** Ud Tornillo autoperforante Drystar XTN "KNAUF" 3,9x38; con revestimiento anticorrosivo
Datos técnicos: Coste energético 0.020 MJ; Emisión de CO2 0.002 kg; Código LER 17 04 05; Masa del elemento 0.002 kg
Residuos:
- embalaje: re150101 Envases de papel y cartón; rendimiento 0.001 kg

**mt12pck020b** m Banda acústica de dilatación
Datos técnicos: Coste energético 1.712 MJ; Emisión de CO2 0.083 kg; Código LER 17 06 04; Masa del elemento 0.0112 kg; Volumen 0.000019 m3
Residuos:
- embalaje: re170203 Plástico; rendimiento 0.001 kg

**mt12drk012a** kg Pasta de juntas Drystar Filler "KNAUF"
Datos técnicos: Coste energético 12.798 MJ; Emisión de CO2 0.436 kg; Código LER 17 08 02; Masa del elemento 1 kg; Volumen 0.001 m3
Residuos:
- embalaje: re170203 Plástico; rendimiento 0.02 kg

**mt12drk013** m Cinta de juntas Drystar Tape "KNAUF"
Datos técnicos: Coste energético 20.508 MJ; Emisión de CO2 0.460 kg; Código LER 17 02 03; Masa del elemento 0.11 kg; Volumen 0.000183 m3
Residuos:
- embalaje: re170201 Madera. (componente de residuo); rendimiento 0.04 kg; Código LER 17 02 01; Masa del elemento 1 kg; Volumen 0.000909 m3
