# Solera seca "KNAUF"

- Propiedad del archivo: CYPE INGENIEROS, S.A.
- Formato: FIEBDC-3/2002
- Ámbito geográfico: Colombia
- Divisa: COP
- Costes indirectos: 3.00 %
- Gastos generales: 13.00 %
- Beneficio industrial: 6.00 %
- IVA: 16.00 %

## R Revestimientos

### RS Pisos

#### RSB Contrapisos y grandes recrecidos

**RSB040** m² Solera seca "KNAUF".
Solera seca. Sistema F126.es Elemento Simple "KNAUF" Brío, constituido por: PLACAS: placas de yeso laminado reforzado con fibras Brío "KNAUF", de 18 mm de espesor. Con los bordes machihembrados. Incluso banda perimetral Brio "KNAUF" de lana de roca para la resolución de encuentros con paramentos, pegamento Brío "KNAUF", para el sellado de juntas entre placas y tornillería para la fijación de las placas.
Criterio de valoración económica: El precio no incluye la superficie soporte.
Incluye: Colocación de la banda perimetral. Colocación de las placas.
Criterio de medición de proyecto: Superficie medida según documentación gráfica de Proyecto.
Criterio de medición de obra: Se medirá la superficie realmente ejecutada según especificaciones de Proyecto, sin deducir la superficie ocupada por las columnas situados dentro de su perímetro.

| Código | Ud | Descripción | Rendimiento | Precio | Importe |
|---|---|---|---|---|---|
| mt12psk040c | m | Banda perimetral Brio "KNAUF" de lana de roca de 12 mm de espesor, 100 mm de anchura y 1200 mm de longitud. (material) | 1.000 | 21305.01 | 21305.01 |
| mt12psk010a | m² | Placa de yeso laminado reforzado con fibras Brío "KNAUF", de 18 mm de espesor, con los bordes machihembrados; conductividad térmica 0,3 W/(mK) y Euroclase A1 de reacción al fuego. (material) | 1.050 | 79222.02 | 83183.12 |
| mt12pik030a | kg | Pegamento Brío "KNAUF". (material) | 0.040 | 54047.92 | 2161.92 |
| mt12ptk020a | Ud | Tornillo especial Brío "KNAUF" 17 mm. (material) | 11.000 | 38.77 | 426.47 |
| op00ato010 |  | Atornillador. | 1.000 | 0.00 | 0.00 |
| op00tal010 |  | Taladro. | 1.000 | 0.00 | 0.00 |
| op00sie010 |  | Sierra de calar. | 1.000 | 0.00 | 0.00 |
| mo053 | h | Oficial 1ª montador de divisiones y sistemas de placas. (mano de obra) | 0.335 | 26179.17 | 8770.02 |
| mo100 | h | Ayudante montador de divisiones y sistemas de placas. (mano de obra) | 0.134 | 19044.65 | 2551.98 |
| % | % | Herramienta menor | 2 % | 118398.52 | 2367.97 |
|  |  | Costes directos |  |  | 120766.49 |
