# Trampilla para cielo raso continuo de placas de yeso laminado. Sistema "KNAUF"

- Propiedad del archivo: CYPE INGENIEROS, S.A.
- Formato: FIEBDC-3/2002
- Ámbito geográfico: Colombia
- Divisa: COP
- Costes indirectos: 3.00 %
- Gastos generales: 13.00 %
- Beneficio industrial: 6.00 %
- IVA: 16.00 %

## R Revestimientos

### RT Cielos rasos en interiores

#### RTC Continuos, de placas de yeso laminado

**RTC021** Ud Trampilla para cielo raso continuo de placas de yeso laminado. Sistema "KNAUF".
Trampilla de registro gama Especial, Revo Cleaneo 12/25 R, sistema E112.c "KNAUF", de 501x501, formada por marco de aluminio y puerta de placa de yeso laminado con perforaciones circulares 12/25 R, Cleaneo Akustik Redonda, de 12,5 mm de espesor, para cielo raso continuo de placas de yeso laminado. Incluso accesorios de montaje.
Incluye: Marcado y corte de la placa de yeso laminado. Colocación de la trampilla. Resolución de encuentros y puntos singulares.
Criterio de medición de proyecto: Número de unidades previstas, según documentación gráfica de Proyecto.
Criterio de medición de obra: Se medirá el número de unidades realmente colocadas según especificaciones de Proyecto.

| Código | Ud | Descripción | Rendimiento | Precio | Importe |
|---|---|---|---|---|---|
| mt12ppk065bg | m² | Trampilla de registro gama Especial, Revo Cleaneo 12/25 R, sistema E112.c "KNAUF", de 501x501, formada por marco de aluminio y puerta de placa de yeso laminado con perforaciones circulares 12/25 R, Cleaneo Akustik Redonda, de 12,5 mm de espesor. (material) | 1.000 | 207183.69 | 207183.69 |
| op00fre010 |  | Fresadora. | 0.100 | 0.00 | 0.00 |
| mo015 | h | Oficial 1ª montador de falsos techos. (mano de obra) | 0.392 | 26179.17 | 10262.23 |
| mo082 | h | Ayudante montador de falsos techos. (mano de obra) | 0.196 | 19044.65 | 3732.75 |
| % | % | Herramienta menor | 2 % | 221178.67 | 4423.57 |
|  |  | Costes directos |  |  | 225602.24 |
