# Muro divisorio interior de placas de yeso laminado, de alta resistencia a la humedad. Sistema "KNAUF"

- Propiedad del archivo: CYPE Ingenieros S.A.
- Formato: FIEBDC-3/2016
- Programa: Generador de precios de la construcción. CYPE Ingenieros, S.A.
- Fecha: 19/06/2024
- Ámbito geográfico: Colombia
- Divisa: COP
- Costes indirectos: 3 %
- Gastos generales: 13 %
- Beneficio industrial: 6 %
- IVA: 16 %

## F Fachadas y muros divisorios

### FB Muros divisorios interiores de entramado autoportante

#### FBY De placas de yeso laminado

**FBY022** m² Muro divisorio interior de placas de yeso laminado, de alta resistencia a la humedad. Sistema "KNAUF".
Muro divisorio interior múltiple sistema W112.es Drystar "KNAUF" (12,5+12,5+75+12,5+12,5)/400 (75) (4 Drystar (GM-FH1IR)), de alta resistencia a la humedad, de 125 mm de espesor total, con nivel de calidad del acabado Q2, formado por una estructura simple de perfiles de lámina de acero galvanizado de 75 mm de anchura, a base de montantes (elementos verticales) separados 400 mm entre sí, con disposición normal "N" y canales (elementos horizontales), a la que se atornillan cuatro placas en total (dos placas tipo Drystar (GM-FH1IR) en cada cara, de 12,5 mm de espesor cada placa). Incluso banda acústica de dilatación autoadhesiva "KNAUF"; fijaciones para el anclaje de canales y montantes metálicos; tornillería para la fijación de las placas; cinta de papel con refuerzo metálico "KNAUF" y pasta de juntas Drystar Filler "KNAUF", cinta de juntas Drystar Tape "KNAUF".
Criterio de valoración económica: El precio incluye la resolución de encuentros y puntos singulares.
Incluye: Replanteo y trazado en la losa inferior y en el superior de los muros divisorios interiores a realizar. Colocación de banda de estanqueidad y canales inferiores, sobre piso terminado o base de asiento. Colocación de banda de estanqueidad y canales superiores, bajo losas. Colocación y fijación de los montantes sobre los elementos horizontales. Corte de las placas. Fijación de las placas para el cierre de una de las caras del muro divisorio interior. Fijación de las placas para el cierre de la segunda cara del muro divisorio interior. Replanteo de las cajas para alojamiento de materiales eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pck020c | m | Banda acústica de dilatación, autoadhesiva, de espuma de poliuretano de celdas cerradas "KNAUF", de 3,2 mm de espesor y 70 mm de anchura, resistencia térmica 0,10 m²K/W, conductividad térmica 0,032 W/(mK). (material) | 1.2 | 914.79 | 1097.748 |
| mt12drk020b | m | Canal 75/40/0,7 mm "KNAUF" de acero Z4 (Z450) galvanizado especial, para sistema Drystar. (material) | 0.7 | 8900.74 | 6230.518 |
| mt12drk030i | m | Montante 75/50/2 mm "KNAUF" de acero Z2 (Z275) galvanizado normal, para sistema Drystar. (material) | 2.75 | 31447.53 | 86480.708 |
| mt12drk010a | m² | Placa de yeso laminado reforzada con tejido de fibra GM-FH1IR / 1200 / 2600 / 12,5 / con los bordes longitudinales cuadrados, especial Drystar "KNAUF" con alma de yeso y caras revestidas con una lámina de fibra de vidrio; Euroclase A2-s1, d0 de reacción al fuego. (material) | 4.2 | 40938.08 | 171939.936 |
| mt12drk014e | Ud | Tornillo autoperforante Drystar XTN "KNAUF" 3,9x23; con revestimiento anticorrosivo. (material) | 17 | 62.36 | 1060.120 |
| mt12drk014f | Ud | Tornillo autoperforante Drystar XTN "KNAUF" 3,9x38; con revestimiento anticorrosivo. (material) | 38 | 88.23 | 3352.740 |
| mt12psg220 | Ud | Fijación compuesta por chazo y tornillo 5x27. (material) | 1.6 | 172.39 | 275.824 |
| mt12drk012a | kg | Pasta de juntas Drystar Filler "KNAUF", con aditivo hidrófugo, Euroclase A2-s1, d0 de reacción al fuego, rango de temperatura de trabajo de 10 a 35°C, para aplicación manual o mecánica con cinta de juntas. (material) | 1.616 | 3171.56 | 5125.241 |
| mt12drk013 | m | Cinta de juntas Drystar Tape "KNAUF". (material) | 3.2 | 172.1 | 550.720 |
| mt12pck010d | m | Cinta de papel con refuerzo metálico "KNAUF" de 52 mm de anchura. (material) | 0.3 | 1138.87 | 341.661 |
| mo053 | h | Oficial 1ª montador de divisiones y sistemas de placas. (mano de obra) | 0.474 | 26179.17 | 12408.927 |
| mo100 | h | Ayudante montador de divisiones y sistemas de placas. (mano de obra) | 0.474 | 19044.65 | 9027.164 |
| % | % | Herramienta menor | 2 % | 297891.307 | 5957.826 |
|  |  | Costes directos |  |  | 303849.133 |

Residuos:
- colocación: mt12pck020c; factor de residuo 0.06
- colocación: mt12drk020b Canal 75/40/0,7 mm "KNAUF" de acero Z4 (Z450) galvanizado especial, para sistema Drystar; factor de residuo 0.0107795
- colocación: mt12drk030i Montante 75/50/2 mm "KNAUF" de acero Z2 (Z275) galvanizado normal, para sistema Drystar; factor de residuo 0.0053
- colocación: mt12drk010a; factor de residuo 0.0167754
- colocación: mt12drk014e Tornillo autoperforante Drystar XTN "KNAUF" 3,9x23; con revestimiento anticorrosivo; factor de residuo 0.005
- colocación: mt12drk014f Tornillo autoperforante Drystar XTN "KNAUF" 3,9x38; con revestimiento anticorrosivo; factor de residuo 0.005
- colocación: mt12drk012a; factor de residuo 0.03
- colocación: mt12drk013 Cinta de juntas Drystar Tape "KNAUF"; factor de residuo 0.044
- colocación: mt12pck010d Cinta de papel con refuerzo metálico "KNAUF" de 52 mm de anchura; factor de residuo 0.044

## Recursos

**mt12pck020c** m Banda acústica de dilatación
Datos técnicos: Coste energético 2.361 MJ; Emisión de CO2 0.115 kg; Código LER 17 06 04; Masa del elemento 0.0157 kg; Volumen 0.000026 m3
Residuos:
- embalaje: re170203 Plástico. (componente de residuo); rendimiento 0.001 kg; Código LER 17 02 03; Masa del elemento 1 kg; Volumen 0.001667 m3

**mt12drk020b** m Canal 75/40/0,7 mm "KNAUF" de acero Z4 (Z450) galvanizado especial, para sistema Drystar
Datos técnicos: Coste energético 97.440 MJ; Emisión de CO2 2.989 kg; Código LER 17 04 05; Masa del elemento 0.73 kg; Volumen 0.000348 m3
Residuos:
- embalaje: re170203 Plástico; rendimiento 0.007 kg

**mt12drk030i** m Montante 75/50/2 mm "KNAUF" de acero Z2 (Z275) galvanizado normal, para sistema Drystar
Datos técnicos: Coste energético 348.135 MJ; Emisión de CO2 10.649 kg; Código LER 17 04 05; Masa del elemento 2.62 kg; Volumen 0.001248 m3
Residuos:
- embalaje: re170203 Plástico; rendimiento 0.008 kg

**mt12drk010a** m² Placa de yeso laminado reforzada con tejido de fibra GM-FH1IR / 1200 / 2600 / 12,5 / con los bordes longitudinales
Datos técnicos: Coste energético 284.092 MJ; Emisión de CO2 4.236 kg; Código LER 17 08 02; Masa del elemento 10.8 kg; Volumen 0.0108 m3
Residuos:
- embalaje: re170203 Plástico; rendimiento 0.005 kg

**mt12drk014e** Ud Tornillo autoperforante Drystar XTN "KNAUF" 3,9x23; con revestimiento anticorrosivo
Datos técnicos: Coste energético 0.014 MJ; Emisión de CO2 0.002 kg; Código LER 17 04 05; Masa del elemento 0.0014 kg
Residuos:
- embalaje: re150101 Envases de papel y cartón. (componente de residuo); rendimiento 0.001 kg; Código LER 15 01 01; Masa del elemento 1 kg; Volumen 0.001333 m3

**mt12drk014f** Ud Tornillo autoperforante Drystar XTN "KNAUF" 3,9x38; con revestimiento anticorrosivo
Datos técnicos: Coste energético 0.020 MJ; Emisión de CO2 0.002 kg; Código LER 17 04 05; Masa del elemento 0.002 kg
Residuos:
- embalaje: re150101 Envases de papel y cartón; rendimiento 0.001 kg

**mt12drk012a** kg Pasta de juntas Drystar Filler "KNAUF"
Datos técnicos: Coste energético 12.798 MJ; Emisión de CO2 0.436 kg; Código LER 17 08 02; Masa del elemento 1 kg; Volumen 0.001 m3
Residuos:
- embalaje: re170203 Plástico; rendimiento 0.02 kg

**mt12drk013** m Cinta de juntas Drystar Tape "KNAUF"
Datos técnicos: Coste energético 20.508 MJ; Emisión de CO2 0.460 kg; Código LER 17 02 03; Masa del elemento 0.11 kg; Volumen 0.000183 m3
Residuos:
- embalaje: re170201 Madera. (componente de residuo); rendimiento 0.04 kg; Código LER 17 02 01; Masa del elemento 1 kg; Volumen 0.000909 m3

**mt12pck010d** m Cinta de papel con refuerzo metálico "KNAUF" de 52 mm de anchura
Datos técnicos: Coste energético 4.511 MJ; Emisión de CO2 0.348 kg; Código LER 20 01 01; Masa del elemento 0.06 kg; Volumen 0.00008 m3
