# Trampilla para cielo raso continuo de placas de yeso laminado. Sistema "KNAUF"

- Propiedad del archivo: CYPE Ingenieros S.A.
- Formato: FIEBDC-3/2016
- Programa: Generador de precios de la construcción. CYPE Ingenieros, S.A.
- Fecha: 19/06/2024
- Ámbito geográfico: Colombia
- Divisa: COP
- Costes indirectos: 3 %
- Gastos generales: 13 %
- Beneficio industrial: 6 %
- IVA: 16 %

## R Revestimientos

### RT Cielos rasos en interiores

#### RTC Continuos, de placas de yeso laminado

**RTC021** Ud Trampilla para cielo raso continuo de placas de yeso laminado. Sistema "KNAUF".
Trampilla de registro gama Especial, Revo Cleaneo 8/18 Q, sistema E112.c "KNAUF", de 307x307, formada por marco de aluminio y puerta de placa de yeso laminado con perforaciones cuadradas 8/18 Q, Cleaneo Akustik Cuadrada, de 12,5 mm de espesor, para cielo raso continuo de placas de yeso laminado. Incluso accesorios de montaje.
Incluye: Marcado y corte de la placa de yeso laminado. Colocación de la trampilla. Resolución de encuentros y puntos singulares.
Criterio de medición de proyecto: Número de unidades previstas, según documentación gráfica de Proyecto.
Criterio de medición de obra: Se medirá el número de unidades realmente colocadas según especificaciones de Proyecto.

| Código | Ud | Descripción | Rendimiento | Precio | Importe |
|---|---|---|---|---|---|
| mt12ppk065oa | m² | Trampilla de registro gama Especial, Revo Cleaneo 8/18 Q, sistema E112.c "KNAUF", de 307x307, formada por marco de aluminio y puerta de placa de yeso laminado con perforaciones cuadradas 8/18 Q, Cleaneo Akustik Cuadrada, de 12,5 mm de espesor. (material) | 1 | 129489.8 | 129489.800 |
| mo015 | h | Oficial 1ª montador de falsos techos. (mano de obra) | 0.392 | 26179.17 | 10262.235 |
| mo082 | h | Ayudante montador de falsos techos. (mano de obra) | 0.196 | 19044.65 | 3732.751 |
| % | % | Herramienta menor | 2 % | 143484.786 | 2869.696 |
|  |  | Costes directos |  |  | 146354.482 |

## Recursos

**mt12ppk065oa** m² Trampilla de registro gama Especial
Datos técnicos: Coste energético 674.383 MJ; Emisión de CO2 48.956 kg
Residuos:
- embalaje: re170203 Plástico. (componente de residuo); rendimiento 0.015 kg; Código LER 17 02 03; Masa del elemento 1 kg; Volumen 0.001667 m3
