# Subbase de concreto

- Propiedad del archivo: CYPE INGENIEROS, S.A.
- Formato: FIEBDC-3/2002
- Ámbito geográfico: Colombia
- Divisa: COP
- Costes indirectos: 3.00 %
- Gastos generales: 13.00 %
- Beneficio industrial: 6.00 %
- IVA: 16.00 %

## M Firmes y pisos urbanos

### MB Bases y subbases

#### MBH De concreto

**MBH020** m² Subbase de concreto.
Subbase de concreto con adición de fibras de 15 cm de espesor, realizada con concreto f'c=170 kg/cm² (17 MPa), clase de exposición F0 S0 P0 C0, tamaño máximo del agregado 19 mm, manejabilidad blanda, preparado en obra y fundido con medios manuales con un contenido de fibras sin función estructural, fibras de vidrio resistentes a los álcalis (AR) de 2 kg/m³, extendido y vibrado manual, mediante regla vibrante, con acabado maestreado, para su posterior uso como soporte de piso; apoyada sobre capa base existente.
Criterio de valoración económica: El precio no incluye la capa base.
Incluye: Preparación de la superficie de apoyo del concreto. Replanteo de las juntas de construcción y de dilatación. Tendido de niveles mediante toques, maestras de concreto o reglas. Riego de la superficie base. Formación de juntas de construcción y de juntas de contracción. Preparación del concreto. Fundido, extendido y vibrado del concreto. Curado del concreto.
Criterio de medición de proyecto: Superficie medida según documentación gráfica de Proyecto.
Criterio de medición de obra: Se medirá la superficie realmente ejecutada según especificaciones de Proyecto.

| Código | Ud | Descripción | Rendimiento | Precio | Importe |
|---|---|---|---|---|---|
| mt08fic020b | kg | Fibras de vidrio resistentes a los álcalis (AR), con un contenido mínimo de zirconio del 17,1%, de 13 mm de longitud y 13,5 micras de diámetro, con 100 filamentos por hebra unidos entre sí mediante adhesivo, límite elástico 74000 N/mm², resistencia a tracción 1620 MPa, para prevenir fisuras por retracción en elementos de concreto. (material) | 0.300 | 18991.89 | 5697.57 |
| mt08aaa010a | m³ | Agua. (material) | 0.032 | 3263.21 | 104.42 |
| mt01arg000d | m³ | Arena cribada. (material) | 0.076 | 77308.90 | 5875.48 |
| mt01arg001di | m³ | Agregado grueso homogeneizado, de tamaño máximo 19 mm. (material) | 0.134 | 54864.38 | 7351.83 |
| mt08cem000d | kg | Cemento gris en sacos. (material) | 47.250 | 480.78 | 22716.86 |
| mq06vib020 | h | Regla vibrante de 3 m. (maquinaria) | 0.095 | 13134.49 | 1247.78 |
| mq06hor010 | h | Concretera eléctrica con una capacidad de amasado de 160 l. (maquinaria) | 0.104 | 8663.58 | 901.01 |
| mo041 | h | Oficial 1ª obra blanca de obra civil. (mano de obra) | 0.054 | 25476.92 | 1375.75 |
| mo087 | h | Ayudante de obra blanca de obra civil. (mano de obra) | 0.054 | 19044.65 | 1028.41 |
| % | % | Herramienta menor | 2 % | 46299.11 | 925.98 |
|  |  | Costes directos |  |  | 47225.09 |
