# Viga de atado de paneles en muros pantalla

- Propiedad del archivo: CYPE INGENIEROS, S.A.
- Formato: FIEBDC-3/2002
- Ámbito geográfico: Colombia
- Divisa: COP
- Costes indirectos: 3.00 %
- Gastos generales: 13.00 %
- Beneficio industrial: 6.00 %
- IVA: 16.00 %

## C Cimentaciones

### CC Contenciones

#### CCP Muros pantalla

**CCP052** m Viga de atado de paneles en muros pantalla.
Viga de atado de concreto armado para paneles de muro pantalla, de 45x100 cm, realizada con concreto f'c=210 kg/cm² (21 MPa), clase de exposición F0 S0 P0 C0, tamaño máximo del agregado 12,5 mm, manejabilidad blanda, preparado en obra, y fundido con medios manuales, y acero Grado 60 (fy=4200 kg/cm²), con una cuantía aproximada de 65 kg/m; montaje y desmontaje del sistema de encofrado recuperable metálico. Incluso alambre de atar, separadores, armaduras de espera para columnas que descansan sobre la viga de atado y líquido desencofrante MasterFinish RL 294 "MBCC de Sika", para evitar la adherencia del concreto al encofrado.
Criterio de valoración económica: El precio incluye el figurado del acero (corte y doblez) en el área de trabajo, en obra y el armado en el lugar definitivo de su colocación en obra.
Incluye: Replanteo. Montaje del sistema de encofrado. Colocación de la armadura con separadores homologados. Preparación del concreto. Fundido y compactación del concreto. Coronación y enrase. Desmontaje del sistema de encofrado. Curado del concreto.
Criterio de medición de proyecto: Longitud medida a ejes, según documentación gráfica de Proyecto.
Criterio de medición de obra: Se medirá, a ejes, la longitud realmente ejecutada según especificaciones de Proyecto.

| Código | Ud | Descripción | Rendimiento | Precio | Importe |
|---|---|---|---|---|---|
| mt08eme040 | m² | Paneles metálicos de varias dimensiones, para encofrar elementos de concreto. (material) | 0.010 | 113746.90 | 1137.47 |
| mt50spa052b | m | Tablón de madera de pino, de 20x7,2 cm. (material) | 0.040 | 13828.13 | 553.13 |
| mt50spa081a | Ud | Puntal metálico telescópico, de hasta 3 m de altura. (material) | 0.026 | 42114.36 | 1094.97 |
| mt08eme051a | m | Fleje de acero galvanizado, para encofrado metálico. (material) | 0.200 | 634.35 | 126.87 |
| mt08var050 | kg | Alambre galvanizado para atar, de 1,30 mm de diámetro. (material) | 0.880 | 3281.16 | 2887.42 |
| mt08var060 | kg | Puntas de acero de 20x100 mm. (material) | 0.200 | 19140.10 | 3828.02 |
| mt08dba010g | l | Agente desmoldeante, a base de aceites especiales, emulsionable en agua MasterFinish RL 294 "MBCC de Sika", para encofrados metálicos, fenólicos o de madera. (material) | 0.060 | 4068.64 | 244.12 |
| mt07aco020c | Ud | Separador homologado para vigas. (material) | 3.000 | 194.91 | 584.73 |
| mt07aco060a | kg | Acero en barras corrugadas, Grado 60 (fy=4200 kg/cm²), de varios diámetros, según NTC 2289 y ASTM A 706. (material) | 68.250 | 2102.80 | 143516.10 |
| mt08aaa010a | m³ | Agua. (material) | 0.102 | 3281.16 | 334.68 |
| mt01arg000d | m³ | Arena cribada. (material) | 0.262 | 77734.17 | 20366.35 |
| mt01arg001de | m³ | Agregado grueso homogeneizado, de tamaño máximo 12,5 mm. (material) | 0.393 | 56269.50 | 22113.91 |
| mt08cem000d | kg | Cemento gris en sacos. (material) | 169.344 | 483.43 | 81865.97 |
| mq06hor010 | h | Concretera eléctrica con una capacidad de amasado de 160 l. (maquinaria) | 0.284 | 8706.88 | 2472.75 |
| op00ciz020 |  | Cizalla para acero en barras corrugadas. | 1.000 | 0.00 | 0.00 |
| op00ata010 |  | Atadora de armadura. | 1.000 | 0.00 | 0.00 |
| au00auh040 |  | Vibrador de concreto, eléctrico. | 1.000 | 0.00 | 0.00 |
| mo044 | h | Oficial 1ª encofrador. (mano de obra) | 0.677 | 26513.03 | 17949.32 |
| mo091 | h | Ayudante encofrador. (mano de obra) | 0.903 | 19805.71 | 17884.56 |
| mo043 | h | Oficial 1ª armador de concreto. (mano de obra) | 0.587 | 26513.03 | 15563.15 |
| mo090 | h | Ayudante armador de concreto. (mano de obra) | 0.660 | 19805.71 | 13071.77 |
| mo113 | h | Peón de obra blanca. (mano de obra) | 0.560 | 18348.75 | 10275.30 |
| mo112 | h | Ayudante entendido. (mano de obra) | 0.587 | 18648.96 | 10946.94 |
| mo045 | h | Oficial 1ª cementador de concreto armado. (mano de obra) | 0.178 | 26513.03 | 4719.32 |
| mo092 | h | Ayudante cementador de concreto armado. (mano de obra) | 0.711 | 19805.71 | 14081.86 |
| % | % | Herramienta menor | 2 % | 385618.71 | 7712.37 |
|  |  | Costes directos |  |  | 393331.08 |
