# Foso de ascensor

- Propiedad del archivo: CYPE INGENIEROS, S.A.
- Formato: FIEBDC-3/2002
- Ámbito geográfico: Colombia
- Divisa: COP
- Costes indirectos: 3.00 %
- Gastos generales: 13.00 %
- Beneficio industrial: 6.00 %
- IVA: 16.00 %

## C Cimentaciones

### CV Elementos singulares

#### CVF Foso de ascensor

**CVF010** m³ Foso de ascensor.
Foso de ascensor a nivel de cimentación, mediante vaso de concreto armado, realizado con concreto f'c=210 kg/cm² (21 MPa), clase de exposición F0 S0 P0 C0, tamaño máximo del agregado 12,5 mm, manejabilidad blanda, preparado en obra, y fundido con medios manuales, y acero Grado 60 (fy=4200 kg/cm²), con una cuantía aproximada de 50 kg/m³. Incluso armaduras para formación de zunchos de borde y refuerzos, armaduras de espera, alambre de atar, separadores y líquido desencofrante MasterFinish RL 294 "MBCC de Sika", para evitar la adherencia del concreto al encofrado.
Criterio de valoración económica: El precio incluye el montaje y desmontaje del sistema de encofrado y el figurado del acero (corte y doblez) y el armado en el lugar definitivo de su colocación en obra.
Incluye: Replanteo y trazado de los elementos. Colocación de separadores y fijación de las armaduras. Montaje del sistema de encofrado. Preparación del concreto. Fundido y compactación del concreto. Desmontaje del sistema de encofrado. Curado del concreto.
Criterio de medición de proyecto: Volumen medido sobre las secciones teóricas de cálculo, según documentación gráfica de Proyecto.
Criterio de medición de obra: Se medirá el volumen teórico ejecutado según especificaciones de Proyecto.

| Código | Ud | Descripción | Rendimiento | Precio | Importe |
|---|---|---|---|---|---|
| mt08eme040 | m² | Paneles metálicos de varias dimensiones, para encofrar elementos de concreto. (material) | 0.025 | 113746.90 | 2843.67 |
| mt50spa052b | m | Tablón de madera de pino, de 20x7,2 cm. (material) | 0.100 | 13828.13 | 1382.81 |
| mt50spa081a | Ud | Puntal metálico telescópico, de hasta 3 m de altura. (material) | 0.065 | 42114.36 | 2737.43 |
| mt08eme051a | m | Fleje de acero galvanizado, para encofrado metálico. (material) | 0.500 | 634.35 | 317.18 |
| mt08var050 | kg | Alambre galvanizado para atar, de 1,30 mm de diámetro. (material) | 0.450 | 3281.16 | 1476.52 |
| mt08var060 | kg | Puntas de acero de 20x100 mm. (material) | 0.500 | 19140.10 | 9570.05 |
| mt08dba010g | l | Agente desmoldeante, a base de aceites especiales, emulsionable en agua MasterFinish RL 294 "MBCC de Sika", para encofrados metálicos, fenólicos o de madera. (material) | 0.150 | 4068.64 | 610.30 |
| mt07sep010ab | Ud | Separador homologado de plástico, para armaduras de cimentaciones de varios diámetros. (material) | 4.000 | 352.83 | 1411.32 |
| mt07aco020d | Ud | Separador homologado para muros. (material) | 8.000 | 139.22 | 1113.76 |
| mt07aco060a | kg | Acero en barras corrugadas, Grado 60 (fy=4200 kg/cm²), de varios diámetros, según NTC 2289 y ASTM A 706. (material) | 51.000 | 2102.80 | 107242.80 |
| mt08aaa010a | m³ | Agua. (material) | 0.237 | 3281.16 | 777.63 |
| mt01arg000d | m³ | Arena cribada. (material) | 0.610 | 77734.17 | 47417.84 |
| mt01arg001de | m³ | Agregado grueso homogeneizado, de tamaño máximo 12,5 mm. (material) | 0.915 | 56269.50 | 51486.59 |
| mt08cem000d | kg | Cemento gris en sacos. (material) | 394.240 | 483.43 | 190587.44 |
| mq06hor010 | h | Concretera eléctrica con una capacidad de amasado de 160 l. (maquinaria) | 0.660 | 8706.88 | 5746.54 |
| op00ciz020 |  | Cizalla para acero en barras corrugadas. | 1.000 | 0.00 | 0.00 |
| op00ata010 |  | Atadora de armadura. | 1.000 | 0.00 | 0.00 |
| au00auh040 |  | Vibrador de concreto, eléctrico. | 1.000 | 0.00 | 0.00 |
| mo044 | h | Oficial 1ª encofrador. (mano de obra) | 1.693 | 26513.03 | 44886.56 |
| mo091 | h | Ayudante encofrador. (mano de obra) | 2.258 | 19805.71 | 44721.29 |
| mo043 | h | Oficial 1ª armador de concreto. (mano de obra) | 0.361 | 26513.03 | 9571.20 |
| mo090 | h | Ayudante armador de concreto. (mano de obra) | 0.542 | 19805.71 | 10734.69 |
| mo113 | h | Peón de obra blanca. (mano de obra) | 1.185 | 18348.75 | 21743.27 |
| mo112 | h | Ayudante entendido. (mano de obra) | 1.242 | 18648.96 | 23162.01 |
| % | % | Herramienta menor | 2 % | 579540.90 | 11590.82 |
|  |  | Costes directos |  |  | 591131.72 |
