# Antepecho de concreto armado

- Propiedad del archivo: CYPE INGENIEROS, S.A.
- Formato: FIEBDC-3/2002
- Ámbito geográfico: Colombia
- Divisa: COP
- Costes indirectos: 3.00 %
- Gastos generales: 13.00 %
- Beneficio industrial: 6.00 %
- IVA: 16.00 %

## F Fachadas y muros divisorios

### FD Defensas

#### FDA Antepechos

**FDA006** m Antepecho de concreto armado.
Antepecho de concreto armado, de 1,25 m de alto y 0,2 m de ancho, realizado con concreto f'c=210 kg/cm² (21 MPa), clase de exposición F0 S0 P0 C0, tamaño máximo del agregado 12,5 mm, manejabilidad blanda, preparado en obra, y fundido con medios manuales, y acero Grado 60 (fy=4200 kg/cm²), con una cuantía aproximada de 45 kg/m, montaje y desmontaje de sistema de encofrado metálico en las dos caras del muro. Incluso líquido desencofrante MasterFinish RL 294 "MBCC de Sika", para evitar la adherencia del concreto al encofrado.
Criterio de valoración económica: El precio incluye el figurado del acero (corte y doblez) y el armado en el lugar definitivo de su colocación en obra.
Incluye: Limpieza y preparación de la superficie de apoyo. Replanteo de la sección. Montaje del sistema de encofrado. Colocación de la armadura. Preparación del concreto. Fundido y compactación del concreto. Desmontaje del sistema de encofrado. Curado del concreto.
Criterio de medición de proyecto: Longitud medida a ejes, según documentación gráfica de Proyecto.
Criterio de medición de obra: Se medirá, a ejes, la longitud realmente ejecutada según especificaciones de Proyecto.

| Código | Ud | Descripción | Rendimiento | Precio | Importe |
|---|---|---|---|---|---|
| mt08eme040 | m² | Paneles metálicos de varias dimensiones, para encofrar elementos de concreto. (material) | 0.017 | 113746.90 | 1933.70 |
| mt08dba010g | l | Agente desmoldeante, a base de aceites especiales, emulsionable en agua MasterFinish RL 294 "MBCC de Sika", para encofrados metálicos, fenólicos o de madera. (material) | 0.075 | 4068.64 | 305.15 |
| mt07aco020d | Ud | Separador homologado para muros. (material) | 7.000 | 139.22 | 974.54 |
| mt07aco060a | kg | Acero en barras corrugadas, Grado 60 (fy=4200 kg/cm²), de varios diámetros, según NTC 2289 y ASTM A 706. (material) | 45.900 | 2102.80 | 96518.52 |
| mt08var050 | kg | Alambre galvanizado para atar, de 1,30 mm de diámetro. (material) | 0.585 | 3281.16 | 1919.48 |
| mt08aaa010a | m³ | Agua. (material) | 0.057 | 3281.16 | 187.03 |
| mt01arg000d | m³ | Arena cribada. (material) | 0.146 | 77734.17 | 11349.19 |
| mt01arg001de | m³ | Agregado grueso homogeneizado, de tamaño máximo 12,5 mm. (material) | 0.218 | 56269.50 | 12266.75 |
| mt08cem000d | kg | Cemento gris en sacos. (material) | 94.080 | 483.43 | 45481.09 |
| mq06hor010 | h | Concretera eléctrica con una capacidad de amasado de 160 l. (maquinaria) | 0.158 | 8706.88 | 1375.69 |
| op00ata010 |  | Atadora de armadura. | 1.000 | 0.00 | 0.00 |
| op00ciz020 |  | Cizalla para acero en barras corrugadas. | 1.000 | 0.00 | 0.00 |
| au00auh010 |  | Balde de pluma grúa. | 1.000 | 0.00 | 0.00 |
| au00auh040 |  | Vibrador de concreto, eléctrico. | 1.000 | 0.00 | 0.00 |
| mo044 | h | Oficial 1ª encofrador. (mano de obra) | 0.698 | 26513.03 | 18506.09 |
| mo091 | h | Ayudante encofrador. (mano de obra) | 0.762 | 19805.71 | 15091.95 |
| mo043 | h | Oficial 1ª armador de concreto. (mano de obra) | 0.447 | 26513.03 | 11851.32 |
| mo090 | h | Ayudante armador de concreto. (mano de obra) | 0.569 | 19805.71 | 11269.45 |
| mo113 | h | Peón de obra blanca. (mano de obra) | 0.296 | 18348.75 | 5431.23 |
| mo112 | h | Ayudante entendido. (mano de obra) | 0.310 | 18648.96 | 5781.18 |
| mo045 | h | Oficial 1ª cementador de concreto armado. (mano de obra) | 0.071 | 26513.03 | 1882.43 |
| mo092 | h | Ayudante cementador de concreto armado. (mano de obra) | 0.282 | 19805.71 | 5585.21 |
| % | % | Herramienta menor | 2 % | 247710.00 | 4954.20 |
|  |  | Costes directos |  |  | 252664.20 |
