# Impermeabilización de losa de cimentación. Sistema Sándwich "MBCC de Sika"

- Propiedad del archivo: CYPE INGENIEROS, S.A.
- Formato: FIEBDC-3/2002
- Ámbito geográfico: Colombia
- Divisa: COP
- Costes indirectos: 3.00 %
- Gastos generales: 13.00 %
- Beneficio industrial: 6.00 %
- IVA: 16.00 %

## N Aislamientos e impermeabilizaciones

### NI Impermeabilizaciones

#### NIC Cimentaciones

**NIC016** m² Impermeabilización de losa de cimentación. Sistema Sándwich "MBCC de Sika".
Impermeabilización de losa de cimentación, sistema Sándwich "MBCC de Sika". IMPERMEABILIZACIÓN BAJO LA LOSA: aplicación de mortero impermeabilizante MasterSeal 501 "MBCC de Sika", en polvo, mediante espolvoreo manual, rendimiento: 1 kg/m², antes de proceder al fundido, con la armadura de la losa ya montada, sobre el piso de limpieza previamente humedecido con agua. IMPERMEABILIZACIÓN SOBRE LA LOSA: aplicación de mortero impermeabilizante MasterSeal 501 "MBCC de Sika", en forma de lechada, mediante extendido con cepillo, rendimiento: 2 kg/m², en dos capas, sobre el concreto ya fraguado.
Incluye: Limpieza. Humectación de la capa de piso de limpieza. Espolvoreo manual del mortero seco sobre la capa de piso de limpieza. Extendido de la lechada sobre la losa.
Criterio de medición de proyecto: Superficie medida según documentación gráfica de Proyecto.
Criterio de medición de obra: Se medirá la superficie realmente ejecutada según especificaciones de Proyecto.

| Código | Ud | Descripción | Rendimiento | Precio | Importe |
|---|---|---|---|---|---|
| mt08aaa010a | m³ | Agua. (material) | 0.005 | 3281.16 | 16.41 |
| mt09bmr230d | kg | Mortero impermeabilizante MasterSeal 501 "MBCC de Sika", con resistencia a los sulfatos, alta resistencia a ciclos de congelamiento y deshielo y efecto protector frente a la carbonatación. (material) | 3.000 | 3245.41 | 9736.23 |
| mo032 | h | Oficial 1ª aplicador de productos impermeabilizantes. (mano de obra) | 0.090 | 25476.92 | 2292.92 |
| mo070 | h | Ayudante aplicador de productos impermeabilizantes. (mano de obra) | 0.090 | 19044.65 | 1714.02 |
| % | % | Herramienta menor | 2 % | 13759.58 | 275.19 |
|  |  | Costes directos |  |  | 14034.77 |
