# Pintura anticarbonatación

- Propiedad del archivo: CYPE INGENIEROS, S.A.
- Formato: FIEBDC-3/2002
- Ámbito geográfico: Colombia
- Divisa: COP
- Costes indirectos: 3.00 %
- Gastos generales: 13.00 %
- Beneficio industrial: 6.00 %
- IVA: 16.00 %

## R Revestimientos

### RL Tratamientos superficiales de protección

#### RLB Anticarbonatación

**RLB010** m² Pintura anticarbonatación.
Aplicación manual de dos manos de revestimiento elástico a base de resinas acrílicas en dispersión acuosa, MasterProtect 325 EL "MBCC de Sika", color blanco, acabado mate, textura lisa, (rendimiento: 0,2 kg/m² cada mano), para la protección del concreto o mortero frente a la carbonatación y ambientes agresivos contaminados.
Incluye: Limpieza de la superficie soporte. Aplicación de una mano de fondo y una mano de acabado.
Criterio de medición de proyecto: Superficie medida según documentación gráfica de Proyecto.
Criterio de medición de obra: Se medirá la superficie realmente ejecutada según especificaciones de Proyecto.

| Código | Ud | Descripción | Rendimiento | Precio | Importe |
|---|---|---|---|---|---|
| mt27tsb010sa | kg | Revestimiento rígido a base de resinas acrílicas en dispersión acuosa, MasterProtect 320 "MBCC de Sika", color blanco, acabado mate, textura lisa, impermeable al dióxido de carbono y permeable al vapor de agua, para la protección de concreto o mortero, frente a la carbonatación y ambientes agresivos contaminados. (material) | 0.400 | 13898.47 | 5559.39 |
| mo038 | h | Maestro pintor. (mano de obra) | 0.169 | 25476.92 | 4305.60 |
| mo076 | h | Ayudante pintor. (mano de obra) | 0.169 | 19044.65 | 3218.55 |
| % | % | Herramienta menor | 2 % | 13083.54 | 261.67 |
|  |  | Costes directos |  |  | 13345.21 |
