# Impermeabilización líquida de cubiertas arquitectónicas, aplicación mecánica en caliente. Sistema MasterSeal Roof "MBCC de Sika"

- Propiedad del archivo: CYPE Ingenieros S.A.
- Formato: FIEBDC-3/2016
- Programa: Generador de precios de la construcción. CYPE Ingenieros, S.A.
- Fecha: 19/06/2024
- Ámbito geográfico: Colombia
- Divisa: COP
- Costes indirectos: 3 %
- Gastos generales: 13 %
- Beneficio industrial: 6 %
- IVA: 16 %

## N Aislamientos e impermeabilizaciones

### NL Impermeabilizaciones líquidas

#### NLG Cubiertas, galerías y balcones

**NLG300** m² Impermeabilización líquida de cubiertas arquitectónicas, aplicación mecánica en caliente. Sistema MasterSeal Roof "MBCC de Sika".
Impermeabilización líquida de cubiertas arquitectónicas, para revestir, de 2 a 2,5 mm de espesor total, sobre superficie soporte de concreto o mortero. Sistema MasterSeal Roof 2103 "MBCC de Sika" formado por impermeabilizante líquido, MasterSeal M 803 "MBCC de Sika", de color gris, aplicado mediante sistema de proyección mecánica en caliente, previa imprimación con MasterSeal P 770 "MBCC de Sika", endurecida superficialmente mediante espolvoreo con agregado de cuarzo natural, MasterTop F5 "MBCC de Sika", y aplicación de MasterSeal P 691 "MBCC de Sika" como puente de unión.
Incluye: Limpieza de la superficie soporte. Aplicación de la imprimación. Espolvoreo con agregado de sílice. Aplicación de la imprimación que actúa como puente de unión. Resolución de los puntos singulares. Aplicación mecánica en caliente del impermeabilizante.
Criterio de medición de proyecto: Superficie medida en proyección horizontal, según documentación gráfica de Proyecto, desde las caras interiores de los antepechos o petos perimetrales que la limitan.
Criterio de medición de obra: Se medirá, en proyección horizontal, la superficie realmente ejecutada según especificaciones de Proyecto, desde las caras interiores de los antepechos o petos perimetrales que la limitan.

| Código | Ud | Descripción | Rendimiento | Precio | Importe |
|---|---|---|---|---|---|
| mt15bas120i | kg | Imprimación de color marfil, MasterSeal P 770 "MBCC de Sika", de dos componentes, con tecnología Xolutec, para aplicar sobre superficie soporte de concreto, de mortero o metálica con brocha o rodillo. (material) | 0.3 | 62549.86 | 18764.958 |
| mt15bas130c | kg | Agregado de cuarzo natural, MasterTop F5 "MBCC de Sika", de granulometría comprendida entre 0,4 y 1,0 mm, para utilizar como carga mineral en combinación con resinas epoxi o poliuretano. (material) | 1 | 3979.96 | 3979.960 |
| mt15bas120m | kg | Imprimación incolora, MasterSeal P 691 "MBCC de Sika", a base de resina de poliuretano monocomponente y disolventes, para aplicar sobre PVC, EPDM, madera, poliéster o fibrocemento, sobre membranas proyectadas tipo MasterSeal o como puente de unión con rastrillo de goma y rodillo de pelo corto. (material) | 0.1 | 87075.01 | 8707.501 |
| mt15bas160a | kg | Impermeabilizante líquido, MasterSeal M 803 "MBCC de Sika", de color gris, de dos componentes a base de resina de poliuretano, para aplicar mediante sistema de proyección mecánica en caliente, para conformar una membrana impermeable en cubiertas planas o inclinadas. (material) | 2.2 | 57870.72 | 127315.584 |
| mq06pyp010 | h | Equipo completo para proyección de productos impermeabilizantes líquidos en caliente. (maquinaria) | 0.2 | 6750.99 | 1350.198 |
| mo032 | h | Oficial 1ª aplicador de productos impermeabilizantes. (mano de obra) | 0.305 | 25476.92 | 7770.461 |
| mo070 | h | Ayudante aplicador de productos impermeabilizantes. (mano de obra) | 0.305 | 19044.65 | 5808.618 |
| % | % | Herramienta menor | 2 % | 173697.280 | 3473.946 |
|  |  | Costes directos |  |  | 177171.226 |

Residuos:
- colocación: mt15bas120i; factor de residuo 0.03
- colocación: mt15bas130c; factor de residuo 0.004231
- colocación: mt15bas120m; factor de residuo 0.03
- colocación: mt15bas160a; factor de residuo 0.03

## Recursos

**mt15bas120i** kg Imprimación de color marfil
Datos técnicos: Coste energético 86.761 MJ; Emisión de CO2 3.294 kg; Código LER 17 09 04; Masa del elemento 1 kg; Volumen 0.000667 m3
Residuos:
- embalaje: re170203 Plástico. (componente de residuo); rendimiento 0.003 kg; Código LER 17 02 03; Masa del elemento 1 kg; Volumen 0.001667 m3

**mt15bas130c** kg Agregado de cuarzo natural
Datos técnicos: Coste energético 0.075 MJ; Emisión de CO2 0.004 kg; Código LER 01 04 08; Masa del elemento 1 kg; Volumen 0.000667 m3

**mt15bas120m** kg Imprimación incolora
Datos técnicos: Coste energético 94.263 MJ; Emisión de CO2 3.778 kg; Código LER 17 09 04; Masa del elemento 1 kg; Volumen 0.000667 m3
Residuos:
- embalaje: re170203 Plástico; rendimiento 0.003 kg

**mt15bas160a** kg Impermeabilizante líquido
Datos técnicos: Coste energético 94.263 MJ; Emisión de CO2 3.778 kg; Código LER 17 09 04; Masa del elemento 1 kg; Volumen 0.000667 m3
Residuos:
- embalaje: re170203 Plástico; rendimiento 0.003 kg
