# Lastre o contrapeso de concreto simple para estabilizador de fachada

- Propiedad del archivo: CYPE INGENIEROS, S.A.
- Formato: FIEBDC-3/2002
- Ámbito geográfico: Colombia
- Divisa: COP
- Costes indirectos: 3.00 %
- Gastos generales: 13.00 %
- Beneficio industrial: 6.00 %
- IVA: 16.00 %

## 0 Actividades preliminares

### 0F Estabilizadores de fachada

#### 0FC Contrapesos

**0FC010** Ud Lastre o contrapeso de concreto simple para estabilizador de fachada.
Lastre o contrapeso de concreto simple, para sujeción de estabilizador de fachada, de 1x2x2 m, realizado con concreto f'c=170 kg/cm² (17 MPa), clase de exposición F0 S0 P0 C0, tamaño máximo del agregado 19 mm, manejabilidad blanda, preparado en obra y fundido con medios manuales; montaje y desmontaje de sistema de encofrado recuperable, realizado con paneles metálicos, amortizables en 200 usos. Incluso lámina de polietileno para protección del piso existente en la vía pública y líquido desencofrante MasterFinish RL 294 "MBCC de Sika", para evitar la adherencia del concreto al encofrado.
Criterio de valoración económica: El precio incluye la demolición del lastre o contrapeso con martillo neumático y la carga manual de escombros sobre camión o contenedor.
Incluye: Replanteo. Colocación de la lámina de polietileno. Montaje del sistema de encofrado. Preparación del concreto. Fundido y compactación del concreto. Coronación y enrase del elemento. Desmontaje del sistema de encofrado. Curado del concreto. Demolición del elemento. Fragmentación de los escombros en piezas manejables. Retirada y acopio de escombros. Carga manual de escombros sobre camión o contenedor.
Criterio de medición de proyecto: Número de unidades previstas, según documentación gráfica de Proyecto.
Criterio de medición de obra: Se medirá el número de unidades realmente ejecutadas según especificaciones de Proyecto.

| Código | Ud | Descripción | Rendimiento | Precio | Importe |
|---|---|---|---|---|---|
| mt16png010c | m² | Film de polietileno de 0,15 mm de espesor y 138 g/m² de masa superficial. (material) | 2.200 | 1755.28 | 3861.62 |
| mt08eme040 | m² | Paneles metálicos de varias dimensiones, para encofrar elementos de concreto. (material) | 0.060 | 113746.90 | 6824.81 |
| mt50spa052b | m | Tablón de madera de pino, de 20x7,2 cm. (material) | 0.240 | 13828.13 | 3318.75 |
| mt50spa081a | Ud | Puntal metálico telescópico, de hasta 3 m de altura. (material) | 0.160 | 42114.36 | 6738.30 |
| mt08eme051a | m | Fleje de acero galvanizado, para encofrado metálico. (material) | 1.200 | 634.35 | 761.22 |
| mt08var050 | kg | Alambre galvanizado para atar, de 1,30 mm de diámetro. (material) | 0.600 | 3281.16 | 1968.70 |
| mt08var060 | kg | Puntas de acero de 20x100 mm. (material) | 1.200 | 19140.10 | 22968.12 |
| mt08dba010g | l | Agente desmoldeante, a base de aceites especiales, emulsionable en agua MasterFinish RL 294 "MBCC de Sika", para encofrados metálicos, fenólicos o de madera. (material) | 0.360 | 4068.64 | 1464.71 |
| mt08aaa010a | m³ | Agua. (material) | 0.898 | 3281.16 | 2946.48 |
| mt01arg000d | m³ | Arena cribada. (material) | 2.112 | 77734.17 | 164174.57 |
| mt01arg001di | m³ | Agregado grueso homogeneizado, de tamaño máximo 19 mm. (material) | 3.740 | 55166.18 | 206321.51 |
| mt08cem000d | kg | Cemento gris en sacos. (material) | 1320.000 | 483.43 | 638127.60 |
| mq06hor010 | h | Concretera eléctrica con una capacidad de amasado de 160 l. (maquinaria) | 3.060 | 8706.88 | 26643.05 |
| mq05mai030 | h | Martillo neumático. (maquinaria) | 18.547 | 11532.45 | 213892.35 |
| mq05pdm010a | h | Compresor portátil eléctrico 2 m³/min de caudal. (maquinaria) | 9.274 | 10769.27 | 99874.21 |
| au00auh040 |  | Vibrador de concreto, eléctrico. | 1.000 | 0.00 | 0.00 |
| mo044 | h | Oficial 1ª encofrador. (mano de obra) | 5.060 | 26513.03 | 134155.93 |
| mo091 | h | Ayudante encofrador. (mano de obra) | 6.747 | 19805.71 | 133629.13 |
| mo045 | h | Oficial 1ª cementador de concreto armado. (mano de obra) | 0.281 | 26513.03 | 7450.16 |
| mo092 | h | Ayudante cementador de concreto armado. (mano de obra) | 1.406 | 19805.71 | 27846.83 |
| mo113 | h | Peón de obra blanca. (mano de obra) | 17.148 | 18348.75 | 314644.37 |
| mo112 | h | Ayudante entendido. (mano de obra) | 39.918 | 18648.96 | 744429.19 |
| % | % | Herramienta menor | 2 % | 2762041.61 | 55240.83 |
|  |  | Costes directos |  |  | 2817282.44 |
