# Murete guía para pilote-pantalla (barrette)

- Propiedad del archivo: CYPE INGENIEROS, S.A.
- Formato: FIEBDC-3/2002
- Ámbito geográfico: Colombia
- Divisa: COP
- Costes indirectos: 3.00 %
- Gastos generales: 13.00 %
- Beneficio industrial: 6.00 %
- IVA: 16.00 %

## C Cimentaciones

### CP Profundas

#### CPZ Pilotes-pantalla (barrettes)

**CPZ005** m Murete guía para pilote-pantalla (barrette).
Doble murete guía, para pilote-pantalla (barrette), de concreto armado de sección 70x25 cm; realizado con concreto f'c=210 kg/cm² (21 MPa), clase de exposición F0 S0 P0 C0, tamaño máximo del agregado 12,5 mm, manejabilidad blanda, preparado en obra, y fundido con medios manuales, y acero Grado 60 (fy=4200 kg/cm²), con una cuantía aproximada de 25 kg/m; montaje y desmontaje del sistema de encofrado recuperable metálico a dos caras. Incluso alambre de atar, separadores y líquido desencofrante MasterFinish RL 294 "MBCC de Sika", para evitar la adherencia del concreto al encofrado.
Criterio de valoración económica: El precio incluye el figurado del acero (corte y doblez) en el área de trabajo, en obra, el armado en el lugar definitivo de su colocación en obra, la demolición del murete guía con retroexcavadora con martillo rompedor y la carga mecánica de escombros sobre camión o contenedor.
Incluye: Replanteo y trazado de los muretes guía. Montaje del sistema de encofrado. Colocación de la armadura. Preparación del concreto. Fundido y compactación del concreto. Desmontaje del sistema de encofrado. Regularización y limpieza superficial del paramento visto. Replanteo de la cota del fondo de la perforación, de la rasante del concreto y de las armaduras. Demolición del elemento con retroexcavadora con martillo rompedor. Limpieza y recogida de restos. Carga mecánica de escombros sobre camión o contenedor.
Criterio de medición de proyecto: Longitud medida a ejes, según documentación gráfica de Proyecto.
Criterio de medición de obra: Se medirá, a eje de muro, la longitud realmente ejecutada según especificaciones de Proyecto.

| Código | Ud | Descripción | Rendimiento | Precio | Importe |
|---|---|---|---|---|---|
| mt08eme040 | m² | Paneles metálicos de varias dimensiones, para encofrar elementos de concreto. (material) | 0.007 | 113746.90 | 796.23 |
| mt50spa052b | m | Tablón de madera de pino, de 20x7,2 cm. (material) | 0.028 | 13828.13 | 387.19 |
| mt50spa081a | Ud | Puntal metálico telescópico, de hasta 3 m de altura. (material) | 0.018 | 42114.36 | 758.06 |
| mt08eme051a | m | Fleje de acero galvanizado, para encofrado metálico. (material) | 0.140 | 634.35 | 88.81 |
| mt08var050 | kg | Alambre galvanizado para atar, de 1,30 mm de diámetro. (material) | 0.370 | 3281.16 | 1214.03 |
| mt08var060 | kg | Puntas de acero de 20x100 mm. (material) | 0.140 | 19140.10 | 2679.61 |
| mt08dba010g | l | Agente desmoldeante, a base de aceites especiales, emulsionable en agua MasterFinish RL 294 "MBCC de Sika", para encofrados metálicos, fenólicos o de madera. (material) | 0.042 | 4068.64 | 170.88 |
| mt07aco020a | Ud | Separador homologado para cimentaciones. (material) | 3.000 | 334.12 | 1002.36 |
| mt07aco060a | kg | Acero en barras corrugadas, Grado 60 (fy=4200 kg/cm²), de varios diámetros, según NTC 2289 y ASTM A 706. (material) | 26.250 | 2102.80 | 55198.50 |
| mt08aaa010a | m³ | Agua. (material) | 0.083 | 3281.16 | 272.34 |
| mt01arg000d | m³ | Arena cribada. (material) | 0.213 | 77734.17 | 16557.38 |
| mt01arg001de | m³ | Agregado grueso homogeneizado, de tamaño máximo 12,5 mm. (material) | 0.320 | 56269.50 | 18006.24 |
| mt08cem000d | kg | Cemento gris en sacos. (material) | 137.984 | 483.43 | 66705.61 |
| mq01exn020a | h | Retroexcavadora hidráulica sobre neumáticos, de 105 kW. (maquinaria) | 0.295 | 131012.03 | 38648.55 |
| mq01ret010 | h | Miniretrocargadora sobre neumáticos de 15 kW. (maquinaria) | 0.137 | 115748.49 | 15857.54 |
| mq06hor010 | h | Concretera eléctrica con una capacidad de amasado de 160 l. (maquinaria) | 0.295 | 8706.88 | 2568.53 |
| op00ciz020 |  | Cizalla para acero en barras corrugadas. | 1.000 | 0.00 | 0.00 |
| op00ata010 |  | Atadora de armadura. | 1.000 | 0.00 | 0.00 |
| au00auh040 |  | Vibrador de concreto, eléctrico. | 1.000 | 0.00 | 0.00 |
| mo044 | h | Oficial 1ª encofrador. (mano de obra) | 0.653 | 26513.03 | 17313.01 |
| mo091 | h | Ayudante encofrador. (mano de obra) | 0.871 | 19805.71 | 17250.77 |
| mo043 | h | Oficial 1ª armador de concreto. (mano de obra) | 0.311 | 26513.03 | 8245.55 |
| mo090 | h | Ayudante armador de concreto. (mano de obra) | 0.350 | 19805.71 | 6932.00 |
| mo045 | h | Oficial 1ª cementador de concreto armado. (mano de obra) | 0.042 | 26513.03 | 1113.55 |
| mo092 | h | Ayudante cementador de concreto armado. (mano de obra) | 0.168 | 19805.71 | 3327.36 |
| mo113 | h | Peón de obra blanca. (mano de obra) | 0.988 | 18348.75 | 18128.57 |
| mo112 | h | Ayudante entendido. (mano de obra) | 0.658 | 18648.96 | 12271.02 |
| % | % | Herramienta menor | 2 % | 305493.69 | 6109.87 |
|  |  | Costes directos |  |  | 311603.56 |
