# Refuerzo de losa mediante recrecido con concreto armado

- Propiedad del archivo: CYPE INGENIEROS, S.A.
- Formato: FIEBDC-3/2002
- Ámbito geográfico: Colombia
- Divisa: COP
- Costes indirectos: 3.00 %
- Gastos generales: 13.00 %
- Beneficio industrial: 6.00 %
- IVA: 16.00 %

## E Estructuras

### EH Concreto armado

#### EHH Refuerzos con concreto

**EHH050** m² Refuerzo de losa mediante recrecido con concreto armado.
Refuerzo de losa de concreto mediante recrecido de 7 cm de espesor en la cara superior, para capa de compresión de concreto armado, realizada con concreto f'c=210 kg/cm² (21 MPa), clase de exposición F0 S0 P0 C0, tamaño máximo del agregado 12,5 mm, manejabilidad blanda, preparado en obra, y fundido con medios manuales, y malla electrosoldada tipo XX 50, 25x25 cm y Ø 4-4 mm. Incluso apuntalamiento y desapuntalamiento de la losa.
Incluye: Apeo de la losa. Montaje del sistema de encofrado. Colocación de la malla electrosoldada con separadores homologados. Preparación del concreto. Fundido y compactación del concreto. Regleado de la superficie. Curado del concreto. Desmontaje del sistema de encofrado y retirada del apeo. Limpieza de los restos generados.
Criterio de medición de proyecto: Superficie medida según documentación gráfica de Proyecto.
Criterio de medición de obra: Se medirá la superficie realmente ejecutada según especificaciones de Proyecto.

| Código | Ud | Descripción | Rendimiento | Precio | Importe |
|---|---|---|---|---|---|
| mt50spa052b | m | Tablón de madera de pino, de 20x7,2 cm. (material) | 0.020 | 13828.13 | 276.56 |
| mt50spa101 | kg | Clavos de acero. (material) | 0.050 | 4094.89 | 204.74 |
| mt50spa081a | Ud | Puntal metálico telescópico, de hasta 3 m de altura. (material) | 0.013 | 42114.36 | 547.49 |
| mt07aco020h | Ud | Separador homologado para losas macizas. (material) | 3.000 | 194.91 | 584.73 |
| mt07ame050aae | m² | Malla electrosoldada tipo XX 50, 25x25 cm y Ø 4-4 mm, según NTC 5806 y ASTM A1064 / A1064M. (material) | 1.200 | 1972.29 | 2366.75 |
| mt08aaa010a | m³ | Agua. (material) | 0.117 | 3281.16 | 383.90 |
| mt01arg000d | m³ | Arena cribada. (material) | 0.043 | 77734.17 | 3342.57 |
| mt01arg001de | m³ | Agregado grueso homogeneizado, de tamaño máximo 12,5 mm. (material) | 0.064 | 56269.50 | 3601.25 |
| mt08cem000d | kg | Cemento gris en sacos. (material) | 27.597 | 483.43 | 13341.22 |
| mq06hor010 | h | Concretera eléctrica con una capacidad de amasado de 160 l. (maquinaria) | 0.054 | 8706.88 | 470.17 |
| op00ciz020 |  | Cizalla para acero en barras corrugadas. | 1.000 | 0.00 | 0.00 |
| op00ata010 |  | Atadora de armadura. | 1.000 | 0.00 | 0.00 |
| au00auh040 |  | Vibrador de concreto, eléctrico. | 1.000 | 0.00 | 0.00 |
| mo042 | h | Oficial 1ª obra negra. (mano de obra) | 0.883 | 26513.03 | 23411.01 |
| mo089 | h | Ayudante de obra negra. (mano de obra) | 0.883 | 19805.71 | 17488.44 |
| mo113 | h | Peón de obra blanca. (mano de obra) | 0.112 | 18348.75 | 2055.06 |
| mo112 | h | Ayudante entendido. (mano de obra) | 0.118 | 18648.96 | 2200.58 |
| % | % | Herramienta menor | 2 % | 70274.47 | 1405.49 |
|  |  | Costes directos |  |  | 71679.96 |
