# Refuerzo de columna de concreto armado, con perfiles metálicos empresillados

- Propiedad del archivo: CYPE INGENIEROS, S.A.
- Formato: FIEBDC-3/2002
- Ámbito geográfico: Colombia
- Divisa: COP
- Costes indirectos: 3.00 %
- Gastos generales: 13.00 %
- Beneficio industrial: 6.00 %
- IVA: 16.00 %

## E Estructuras

### EH Concreto armado

#### EHP Refuerzos con perfiles metálicos

**EHP010** m Refuerzo de columna de concreto armado, con perfiles metálicos empresillados.
Refuerzo de columna de concreto armado de 30x30 cm, con perfiles de acero A 572 Grado 42, laminados en caliente, con capa de imprimación anticorrosiva, dispuestos en las aristas de la columna y unidos en las cuatro caras mediante presillas metálicas de mm, soldadas "in situ", cada 25 cm, con ajuste vertical de los angulares sobre las aristas del soporte empleando adhesivo tixotrópico de dos componentes a base de resina epoxi, MasterBrace ADH 1460 "MBCC de Sika", hasta asegurar que se encuentran sólidamente adheridas, aporte de material de soldadura según ISO 2560 y soldado del conjunto, asegurándose un efecto de confinamiento activo sobre el concreto original.
Incluye: Replanteo de la posición de los refuerzos y empresillados. Limpieza y saneamiento de las aristas del soporte. Aplicación del adhesivo. Colocación y fijación provisional de los perfiles. Colocación de las presillas con soldadura. Ejecución de las uniones.
Criterio de medición de proyecto: Longitud medida a ejes, según documentación gráfica de Proyecto.
Criterio de medición de obra: Se medirá, a ejes, la longitud realmente ejecutada según especificaciones de Proyecto.

| Código | Ud | Descripción | Rendimiento | Precio | Importe |
|---|---|---|---|---|---|
| mt09reh120d | kg | Adhesivo tixotrópico de dos componentes a base de resina epoxi, MasterBrace ADH 1460 "MBCC de Sika", para la correcta unión entre el concreto fresco y el concreto endurecido o para mejorar la adherencia del concreto endurecido y el acero. (material) | 0.523 | 25246.80 | 13204.08 |
| mt07ala000hb | kg | Acero laminado A 572 Grado 42, en perfiles laminados en caliente, según ASTM A 572, piezas simples, para aplicaciones estructurales, acabado con imprimación antioxidante. Trabajado y montado en taller, para colocar con uniones soldadas en obra. (material) | 11.000 | 3528.28 | 38811.08 |
| mt07ala001k | kg | Pletina de acero laminado A 572 Grado 42, según ASTM A 572, para aplicaciones estructurales. Trabajada y montada en taller, para colocar con uniones soldadas en obra. (material) | 19.000 | 5982.41 | 113665.79 |
| mq08sol020 | h | Equipo y elementos auxiliares para soldadura eléctrica. (maquinaria) | 0.116 | 8641.27 | 1002.39 |
| op00ciz020 |  | Cizalla para acero en barras corrugadas. | 1.000 | 0.00 | 0.00 |
| op00ata010 |  | Atadora de armadura. | 1.000 | 0.00 | 0.00 |
| mo047 | h | Oficial 1ª montador de estructura metálica. (mano de obra) | 1.301 | 26513.03 | 34493.45 |
| mo094 | h | Ayudante montador de estructura metálica. (mano de obra) | 1.301 | 19805.71 | 25767.23 |
| % | % | Herramienta menor | 2 % | 226944.02 | 4538.88 |
|  |  | Costes directos |  |  | 231482.90 |
