# Losa aligerada con casetón perdido

- Propiedad del archivo: CYPE INGENIEROS, S.A.
- Formato: FIEBDC-3/2002
- Ámbito geográfico: Colombia
- Divisa: COP
- Costes indirectos: 3.00 %
- Gastos generales: 13.00 %
- Beneficio industrial: 6.00 %
- IVA: 16.00 %

## E Estructuras

### EH Concreto armado

#### EHR Losas aligeradas

**EHR010** m² Losa aligerada con casetón perdido.
Losa aligerada de concreto armado con casetón perdido, horizontal, con 15% de zonas macizas, con altura libre de planta de hasta 3 m, canto total 30 = 25+5 cm, realizado con concreto f'c=210 kg/cm² (21 MPa), clase de exposición F0 S0 P0 C0, tamaño máximo del agregado 12,5 mm, manejabilidad blanda, preparado en obra, y fundido con medios manuales, volumen 0,174 m³/m², y acero Grado 60 (fy=4200 kg/cm²) en zona de ábacos, nervios y zunchos, cuantía 19 kg/m²; nervios de concreto "in situ" de 10 cm de espesor, intereje 80 cm; bloque de concreto, 70x23x25 cm; capa de compresión de 5 cm de espesor, con armadura de reparto formada por malla electrosoldada tipo XX 50, 25x25 cm y Ø 4-4 mm; montaje y desmontaje de sistema de encofrado continuo, con acabado para revestir, formado por: superficie encofrante de tableros de madera tratada, reforzados con varillas y perfiles, amortizables en 25 usos; estructura soporte horizontal de sopandas metálicas y accesorios de montaje, amortizables en 150 usos y estructura soporte vertical de puntales metálicos, amortizables en 150 usos. Incluso alambre de atar, separadores, líquido desencofrante MasterFinish RL 294 "MBCC de Sika", para evitar la adherencia del concreto al encofrado y agente filmógeno MasterKure 215 WB "MBCC de Sika", para el curado de concretos y morteros.
Criterio de valoración económica: El precio incluye el figurado del acero (corte y doblez) en el área de trabajo, en obra y el armado en el lugar definitivo de su colocación en obra, pero no incluye las columnas.
Incluye: Replanteo del sistema de encofrado. Montaje del sistema de encofrado. Replanteo de la geometría de la planta sobre el encofrado. Colocación de los casetones perdidos. Colocación de las armaduras con separadores homologados. Preparación del concreto. Fundido y compactación del concreto. Regleado y nivelación de la capa de compresión. Curado del concreto. Desmontaje del sistema de encofrado.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt08eft030a | m² | Tablero de madera tratada, de 22 mm de espesor, reforzado con varillas y perfiles. (material) | 0.044 | 99528.53 | 4379.26 |
| mt08eva030 | m² | Estructura soporte para encofrado recuperable, compuesta de: sopandas metálicas y accesorios de montaje. (material) | 0.007 | 223118.92 | 1561.83 |
| mt50spa081a | Ud | Puntal metálico telescópico, de hasta 3 m de altura. (material) | 0.027 | 42114.36 | 1137.09 |
| mt08cim030b | m³ | Madera de pino. (material) | 0.003 | 777635.06 | 2332.91 |
| mt08var060 | kg | Puntas de acero de 20x100 mm. (material) | 0.040 | 19140.10 | 765.60 |
| mt08dba010g | l | Agente desmoldeante, a base de aceites especiales, emulsionable en agua MasterFinish RL 294 "MBCC de Sika", para encofrados metálicos, fenólicos o de madera. (material) | 0.030 | 4068.64 | 122.06 |
| mt07cho010l | Ud | Bloque de concreto, 70x23x25 cm, para losa aligerada. Incluso piezas especiales. (material) | 4.244 | 3964.87 | 16826.91 |
| mt07aco020g | Ud | Separador homologado para losas aligeradas. (material) | 1.200 | 139.22 | 167.06 |
| mt07aco060a | kg | Acero en barras corrugadas, Grado 60 (fy=4200 kg/cm²), de varios diámetros, según NTC 2289 y ASTM A 706. (material) | 19.950 | 2102.80 | 41950.86 |
| mt08var050 | kg | Alambre galvanizado para atar, de 1,30 mm de diámetro. (material) | 0.190 | 3281.16 | 623.42 |
| mt07ame050aae | m² | Malla electrosoldada tipo XX 50, 25x25 cm y Ø 4-4 mm, según NTC 5806 y ASTM A1064 / A1064M. (material) | 1.100 | 1972.29 | 2169.52 |
| mt08aaa010a | m³ | Agua. (material) | 0.039 | 3281.16 | 127.97 |
| mt01arg000d | m³ | Arena cribada. (material) | 0.101 | 77734.17 | 7851.15 |
| mt01arg001de | m³ | Agregado grueso homogeneizado, de tamaño máximo 12,5 mm. (material) | 0.152 | 56269.50 | 8552.96 |
| mt08cem000d | kg | Cemento gris en sacos. (material) | 65.480 | 483.43 | 31655.00 |
| mt08cur020d | l | Agente filmógeno MasterKure 215 WB "MBCC de Sika", para el curado de concretos y morteros. (material) | 0.150 | 3521.78 | 528.27 |
| mq06hor010 | h | Concretera eléctrica con una capacidad de amasado de 160 l. (maquinaria) | 0.127 | 8706.88 | 1105.77 |
| op00ciz020 |  | Cizalla para acero en barras corrugadas. | 1.000 | 0.00 | 0.00 |
| op00ata010 |  | Atadora de armadura. | 1.000 | 0.00 | 0.00 |
| op00sie020 |  | Sierra de disco fijo, para mesa de trabajo. | 1.000 | 0.00 | 0.00 |
| au00auh040 |  | Vibrador de concreto, eléctrico. | 1.000 | 0.00 | 0.00 |
| mo044 | h | Oficial 1ª encofrador. (mano de obra) | 0.779 | 26513.03 | 20653.65 |
| mo091 | h | Ayudante encofrador. (mano de obra) | 0.765 | 19805.71 | 15151.37 |
| mo043 | h | Oficial 1ª armador de concreto. (mano de obra) | 0.317 | 26513.03 | 8404.63 |
| mo090 | h | Ayudante armador de concreto. (mano de obra) | 0.343 | 19805.71 | 6793.36 |
| mo113 | h | Peón de obra blanca. (mano de obra) | 0.254 | 18348.75 | 4660.58 |
| mo112 | h | Ayudante entendido. (mano de obra) | 0.266 | 18648.96 | 4960.62 |
| mo045 | h | Oficial 1ª cementador de concreto armado. (mano de obra) | 0.054 | 26513.03 | 1431.70 |
| mo092 | h | Ayudante cementador de concreto armado. (mano de obra) | 0.220 | 19805.71 | 4357.26 |
| % | % | Herramienta menor | 2 % | 188270.81 | 3765.42 |
|  |  | Costes directos |  |  | 192036.23 |
