# Mortero tipo Grout para relleno, por fundido, de apoyos estructurales

- Propiedad del archivo: CYPE INGENIEROS, S.A.
- Formato: FIEBDC-3/2002
- Ámbito geográfico: Colombia
- Divisa: COP
- Costes indirectos: 3.00 %
- Gastos generales: 13.00 %
- Beneficio industrial: 6.00 %
- IVA: 16.00 %

## E Estructuras

### EH Concreto armado

#### EHW Anclajes estructurales

**EHW030** l Mortero tipo Grout para relleno, por fundido, de apoyos estructurales.
Mortero cementoso fluido de retracción compensada, MasterFlow 765 "MBCC de Sika", compuesto de cemento, aditivos especiales y agregados seleccionados, exento de cloruros, para uso general, utilizado en el relleno por fundido de apoyos estructurales.
Incluye: Replanteo. Limpieza de la zona de aplicación. Preparación de la mezcla. Fundido del mortero en capas sucesivas. Curado del mortero. Limpieza de los restos generados.
Criterio de medición de proyecto: Volumen medido según documentación gráfica de Proyecto.
Criterio de medición de obra: Se medirá el volumen realmente ejecutado según especificaciones de Proyecto.

| Código | Ud | Descripción | Rendimiento | Precio | Importe |
|---|---|---|---|---|---|
| mt09reh360m | kg | Mortero cementoso fluido de retracción compensada, MasterFlow 765 "MBCC de Sika", compuesto de cemento, aditivos especiales y agregados seleccionados, exento de cloruros, para uso general, para anclajes y rellenos de 5 a 50 mm de espesor. (material) | 2.200 | 1053.71 | 2318.16 |
| mo020 | h | Oficial 1ª obra blanca. (mano de obra) | 0.007 | 25476.92 | 178.34 |
| mo113 | h | Peón de obra blanca. (mano de obra) | 0.007 | 18348.75 | 128.44 |
| % | % | Herramienta menor | 2 % | 2624.94 | 52.50 |
|  |  | Costes directos |  |  | 2677.44 |
