# Reparación estructural de concreto, con mortero a base de resina epoxi

- Propiedad del archivo: CYPE INGENIEROS, S.A.
- Formato: FIEBDC-3/2002
- Ámbito geográfico: Colombia
- Divisa: COP
- Costes indirectos: 3.00 %
- Gastos generales: 13.00 %
- Beneficio industrial: 6.00 %
- IVA: 16.00 %

## E Estructuras

### EH Concreto armado

#### EHY Reparaciones

**EHY025** m² Reparación estructural de concreto, con mortero a base de resina epoxi.
Aplicación manual de mortero de reparación de dos componentes a base de resina epoxi, tixotrópico y con altas resistencias mecánicas, MasterEmaco S 2600 "MBCC de Sika", con una resistencia a compresión a 28 días mayor o igual a 45 N/mm² y un módulo de elasticidad mayor o igual a 20000 N/mm², Euroclase F de reacción al fuego, en capa de 20 mm de espesor medio, con acabado superficial fratasado con esponja o fratás, para reparación y refuerzo estructural de elemento de concreto.
Incluye: Preparación de la mezcla. Aplicación del producto. Perfilado de aristas.
Criterio de medición de proyecto: Superficie medida según documentación gráfica de Proyecto.
Criterio de medición de obra: Se medirá la superficie realmente ejecutada según especificaciones de Proyecto.

| Código | Ud | Descripción | Rendimiento | Precio | Importe |
|---|---|---|---|---|---|
| mt09reh170b | kg | Mortero de reparación de dos componentes a base de resina epoxi, tixotrópico y con altas resistencias mecánicas, MasterEmaco S 2600 "MBCC de Sika", con una resistencia a compresión a 28 días mayor o igual a 45 N/mm² y un módulo de elasticidad mayor o igual a 20000 N/mm², Euroclase F de reacción al fuego, para reparación estructural del concreto. (material) | 38.000 | 11274.66 | 428437.08 |
| mo020 | h | Oficial 1ª obra blanca. (mano de obra) | 0.528 | 25476.92 | 13451.81 |
| mo113 | h | Peón de obra blanca. (mano de obra) | 0.528 | 18348.75 | 9688.14 |
| % | % | Herramienta menor | 2 % | 451577.03 | 9031.54 |
|  |  | Costes directos |  |  | 460608.57 |
