# Reparación superficial y acabado de estructura de concreto, con mortero a base de cemento, modificado con polímeros

- Propiedad del archivo: CYPE INGENIEROS, S.A.
- Formato: FIEBDC-3/2002
- Ámbito geográfico: Colombia
- Divisa: COP
- Costes indirectos: 3.00 %
- Gastos generales: 13.00 %
- Beneficio industrial: 6.00 %
- IVA: 16.00 %

## E Estructuras

### EH Concreto armado

#### EHY Reparaciones

**EHY034** m² Reparación superficial y acabado de estructura de concreto, con mortero a base de cemento, modificado con polímeros.
Aplicación manual de mortero a base de cemento hidráulico, tixotrópico y modificado con polímeros, MasterEmaco N 205 FC "MBCC de Sika", de color gris, con resistencia a compresión a 28 días mayor de 15 N/mm², Euroclase F de reacción al fuego, compuesto de cemento, resinas especiales y arena, en capa de 3 mm de espesor medio, con acabado superficial fratasado con esponja o fratás, para reparación de superficies dañadas en estructuras de concreto.
Incluye: Humectación de la superficie soporte. Preparación de la mezcla. Aplicación del producto. Perfilado de aristas. Curado.
Criterio de medición de proyecto: Superficie medida según documentación gráfica de Proyecto.
Criterio de medición de obra: Se medirá la superficie realmente ejecutada según especificaciones de Proyecto.

| Código | Ud | Descripción | Rendimiento | Precio | Importe |
|---|---|---|---|---|---|
| mt09reh094d | kg | Mortero a base de cemento hidráulico, tixotrópico y modificado con polímeros, MasterEmaco N 205 FC "MBCC de Sika", de color gris, con resistencia a compresión a 28 días mayor de 15 N/mm², Euroclase F de reacción al fuego, compuesto de cemento, resinas especiales y arena, con efecto protector frente a la carbonatación y resistencia a la intemperie, para reparación superficial y acabado de estructuras de concreto. (material) | 5.400 | 2423.52 | 13087.01 |
| mo020 | h | Oficial 1ª obra blanca. (mano de obra) | 0.528 | 25476.92 | 13451.81 |
| mo113 | h | Peón de obra blanca. (mano de obra) | 0.528 | 18348.75 | 9688.14 |
| % | % | Herramienta menor | 2 % | 36226.96 | 724.54 |
|  |  | Costes directos |  |  | 36951.50 |
