# Cubierta plana transitable, no ventilada, con piso fijo, tipo invertida, para uso deportivo. Impermeabilización con mantos asfálticos, tipo monocapa mejorada

- Propiedad del archivo: CYPE INGENIEROS, S.A.
- Formato: FIEBDC-3/2002
- Ámbito geográfico: Colombia
- Divisa: COP
- Costes indirectos: 3.00 %
- Gastos generales: 13.00 %
- Beneficio industrial: 6.00 %
- IVA: 16.00 %

## Q Cubiertas

### QA Planas transitables, no ventiladas

#### QAD Con piso fijo, para uso deportivo

**QAD021** m² Cubierta plana transitable, no ventilada, con piso fijo, tipo invertida, para uso deportivo. Impermeabilización con mantos asfálticos, tipo monocapa mejorada.
Cubierta plana transitable, no ventilada, con piso fijo, tipo invertida, pendiente del 1% al 5%, para uso deportivo. FORMACIÓN DE PENDIENTES: mediante encintado de limatesas, limahoyas y juntas con maestras de ladrillo cerámico hueco doble y capa de arcilla expandida, vertida en seco y consolidada en su superficie con lechada de cemento, proporcionando una resistencia a compresión de 1 MPa y con una conductividad térmica de 0,087 W/(mK), con espesor medio de 10 cm; con capa de regularización de mortero de cemento, confeccionado en obra, dosificación 1:6 de 4 cm de espesor, acabado fratasado; IMPERMEABILIZACIÓN: tipo monocapa, adherida, formada por manto de betún modificado con elastómero SBS, de 3,5 mm de espesor, con armadura de fieltro de poliéster no tejido de 160 g/m², mejorada con manto de betún aditivado con plastómero APP, previa imprimación con emulsión asfáltica aniónica con cargas; CAPA SEPARADORA BAJO AISLAMIENTO: geotextil no tejido compuesto por fibras de poliéster unidas por agujeteado, (150 g/m²); AISLAMIENTO TÉRMICO: panel rígido de poliestireno extruido, de superficie lisa y mecanizado lateral a media madera, de 40 mm de espesor, resistencia a compresión >= 300 kPa; CAPA SEPARADORA BAJO CAPA DE REFUERZO: geotextil no tejido compuesto por fibras de poliéster unidas por agujeteado, (150 g/m²); CAPA DE REFUERZO: mortero de cemento CEM II/B-P 32,5 N tipo M-10 de 4 cm de espesor; CAPA SEPARADORA BAJO PROTECCIÓN: geotextil no tejido compuesto por fibras de poliéster unidas por agujeteado, (200 g/m²); CAPA DE PROTECCIÓN: revestimiento continuo sintético, formado por la aplicación sucesiva de una capa de mortero epoxi bicomponente, abrasión Taber en seco < 0,2 g y rendimiento aproximado de 0,80 kg/m²; dos capas de mortero bicomponente a base de resinas acrílico-epoxi, abrasión Taber en seco < 0,2 g y rendimiento aproximado de 0,4 kg/m² por capa; y una capa de sellado con pintura bicomponente a base de resinas acrílico-epoxi, abrasión Taber en seco < 0,2 g, viscosidad > 40 poises y rendimiento aproximado de 0,2 kg/m²; extendidas a mano mediante rastras de banda de goma en capas uniformes con un espesor total aproximado de 1,0 mm, colocado sobre base de concreto f'c=210 kg/cm² (21 MPa), clase de exposición F0 S0 P0 C0, tamaño máximo del agregado 19 mm, manejabilidad blanda de 10 cm de espesor, armado con malla electrosoldada tipo XX 131, 15x15 cm y Ø 5-5 mm.
Criterio de valoración económica: El precio no incluye la ejecución y el sellado de las juntas ni la ejecución de remates en los encuentros con paramentos y desagües.
Incluye: Replanteo de los puntos singulares. Replanteo de las pendientes y trazado de limatesas, limahoyas y juntas. Formación de pendientes mediante encintado de limatesas, limahoyas y juntas con maestras de ladrillo. Relleno de juntas con poliestireno expandido. Fundido en seco de la arcilla expandida hasta alcanzar el nivel de coronación de las maestras, y consolidación con lechada de cemento. Fundido, extendido y regleado del mortero de regularización. Limpieza y preparación de la superficie. Aplicación de la emulsión asfáltica. Colocación de la impermeabilización. Colocación de la capa separadora bajo aislamiento. Revisión de la superficie base en la que se realiza la fijación del aislamiento de acuerdo con las exigencias de la técnica a emplear. Corte, ajuste y colocación del aislamiento. Colocación de la capa separadora bajo protección. Colocación de la malla electrosoldada con separadores homologados. Fundido y compactación del concreto. Aplicación de las sucesivas capas que forman el revestimiento deportivo.
Criterio de medición de proyecto: Superficie medida en proyección horizontal, según documentación gráfica de Proyecto, desde las caras interiores de los antepechos o petos perimetrales que la limitan.
Criterio de medición de obra: Se medirá, en proyección horizontal, la superficie realmente ejecutada según especificaciones de Proyecto, desde las caras interiores de los antepechos o petos perimetrales que la limitan.

| Código | Ud | Descripción | Rendimiento | Precio | Importe |
|---|---|---|---|---|---|
| mt04lvc010c | Ud | Ladrillo cerámico hueco doble, para revestir, 24x11,5x9 cm, densidad 780 kg/m³. (material) | 3.000 | 705.72 | 2117.16 |
| mt01arl030a | m³ | Arcilla expandida, suministrada en sacos. (material) | 0.100 | 362319.43 | 36231.94 |
| mt09lec020b | m³ | Lechada de cemento CEM II/B-P 32,5 N 1/3. (material) | 0.010 | 237294.60 | 2372.95 |
| mt16pea020b | m² | Panel rígido de poliestireno expandido, mecanizado lateral recto, de 20 mm de espesor, resistencia térmica 0,55 m²K/W, conductividad térmica 0,036 W/(mK), para junta de contracción. (material) | 0.010 | 7840.25 | 78.40 |
| mt08aaa010a | m³ | Agua. (material) | 0.008 | 3281.16 | 26.25 |
| mt01arg005a | t | Arena de cantera, para mortero preparado en obra. (material) | 0.065 | 45135.97 | 2933.84 |
| mt08cem000d | kg | Cemento gris en sacos. (material) | 10.000 | 483.43 | 4834.30 |
| mt14lba010g | m² | Manto de betún modificado con elastómero SBS, de 3,5 mm de espesor, masa nominal 4 kg/m², con armadura de fieltro de poliéster no tejido de 160 g/m², de superficie no protegida. (material) | 1.100 | 37380.10 | 41118.11 |
| mt14lad010a | m² | Manto de betún aditivado con plastómero APP, de 2,5 mm de espesor, masa nominal 3 kg/m², con armadura de fieltro de fibra de vidrio de 60 g/m², de superficie no protegida. (material) | 1.100 | 18428.28 | 20271.11 |
| mt14iea020c | kg | Emulsión asfáltica aniónica con cargas. (material) | 0.300 | 17800.05 | 5340.02 |
| mt14gsa020bc | m² | Geotextil no tejido compuesto por fibras de poliéster unidas por agujeteado, con una resistencia a la tracción longitudinal de 1,88 kN/m, una resistencia a la tracción transversal de 1,49 kN/m, una apertura de cono al ensayo de perforación dinámica según ISO 13433 inferior a 40 mm, resistencia CBR a punzonamiento 0,3 kN y una masa superficial de 150 g/m². (material) | 2.100 | 3664.72 | 7695.91 |
| mt16pxa010aaq | m² | Panel rígido de poliestireno extruido, de superficie lisa y mecanizado lateral a media madera, de 40 mm de espesor, resistencia a compresión >= 300 kPa, resistencia térmica 1,2 m²K/W, conductividad térmica 0,033 W/(mK), Euroclase E de reacción al fuego, con código de designación XPS-EN 13164-T1-CS(10/Y)300-DS(70,90)-DLT(2)5-CC(2/1,5/50)125-WL(T)0,7-WD(V)3-FTCD1. (material) | 1.050 | 45953.22 | 48250.88 |
| mt09mor010e | m³ | Mortero de cemento CEM II/B-P 32,5 N tipo M-10, confeccionado en obra con 380 kg/m³ de cemento y una proporción en volumen 1/4. (material) | 0.040 | 280918.03 | 11236.72 |
| mt14gsa020ce | m² | Geotextil no tejido compuesto por fibras de poliéster unidas por agujeteado, con una resistencia a la tracción longitudinal de 1,63 kN/m, una resistencia a la tracción transversal de 2,08 kN/m, una apertura de cono al ensayo de perforación dinámica según ISO 13433 inferior a 27 mm, resistencia CBR a punzonamiento 0,4 kN y una masa superficial de 200 g/m². (material) | 1.050 | 5025.90 | 5277.20 |
| mt07ame050eda | m² | Malla electrosoldada tipo XX 131, 15x15 cm y Ø 5-5 mm, según NTC 5806 y ASTM A1064 / A1064M. (material) | 1.100 | 5025.04 | 5527.54 |
| mt10haf050qbi | m³ | Concreto f'c=210 kg/cm² (21 MPa), clase de exposición F0 S0 P0 C0, tamaño máximo del agregado 19 mm, manejabilidad blanda, fabricado en planta, según NSR-10 y ACI 318. (material) | 0.100 | 328219.87 | 32821.99 |
| mt47adc010a | kg | Mortero epoxi bicomponente. (material) | 0.800 | 9158.76 | 7327.01 |
| mt47adc020a | kg | Mortero bicomponente a base de resinas acrílico-epoxi. (material) | 0.800 | 30011.57 | 24009.26 |
| mt27pij030a | kg | Pintura bicomponente a base de resinas acrílico-epoxi. (material) | 0.200 | 33162.02 | 6632.40 |
| mq06hor010 | h | Concretera eléctrica con una capacidad de amasado de 160 l. (maquinaria) | 0.038 | 8706.88 | 330.86 |
| op00sop010 |  | Soplete para soldadura de mantos asfálticos. | 1.000 | 0.00 | 0.00 |
| mo020 | h | Oficial 1ª obra blanca. (mano de obra) | 0.640 | 25476.92 | 16305.23 |
| mo113 | h | Peón de obra blanca. (mano de obra) | 1.282 | 18348.75 | 23523.10 |
| mo029 | h | Oficial 1ª aplicador de láminas y mantos impermeabilizantes. (mano de obra) | 0.198 | 25476.92 | 5044.43 |
| mo067 | h | Ayudante aplicador de láminas y mantos impermeabilizantes. (mano de obra) | 0.198 | 19044.65 | 3770.84 |
| mo054 | h | Oficial 1ª colocador de aislantes. (mano de obra) | 0.062 | 26179.17 | 1623.11 |
| mo101 | h | Ayudante colocador de aislantes. (mano de obra) | 0.062 | 19044.65 | 1180.77 |
| % | % | Herramienta menor | 2 % | 315881.33 | 6317.63 |
|  |  | Costes directos |  |  | 322198.96 |
