# Pintura apta para estar en contacto con agua potable

- Propiedad del archivo: CYPE INGENIEROS, S.A.
- Formato: FIEBDC-3/2002
- Ámbito geográfico: Colombia
- Divisa: COP
- Costes indirectos: 3.00 %
- Gastos generales: 13.00 %
- Beneficio industrial: 6.00 %
- IVA: 16.00 %

## R Revestimientos

### RO Pinturas para uso específico

#### ROH En contacto con agua potable

**ROH010** m² Pintura apta para estar en contacto con agua potable.
Aplicación manual de dos manos de revestimiento sintético elástico impermeabilizante bicomponente a base de resinas de poliuretano alifático, sin disolventes, MasterSeal M 808 "MBCC de Sika", con certificado de potabilidad, color gris, (rendimiento: 0,25 kg/m² cada mano), sobre superficies de acero en contacto con agua potable.
Incluye: Preparación de la mezcla. Aplicación de dos manos de acabado.
Criterio de medición de proyecto: Superficie medida según documentación gráfica de Proyecto, con el mismo criterio que el soporte base.
Criterio de medición de obra: Se medirá la superficie realmente ejecutada según especificaciones de Proyecto, con el mismo criterio que el soporte base.

| Código | Ud | Descripción | Rendimiento | Precio | Importe |
|---|---|---|---|---|---|
| mt15bas280c | kg | Revestimiento sintético elástico impermeabilizante bicomponente a base de resinas de poliuretano alifático, sin disolventes, MasterSeal M 808 "MBCC de Sika", con certificado de potabilidad, color gris, permeable al vapor de agua, con alta resistencia a los agentes químicos y resistencia a la intemperie. (material) | 0.500 | 78738.61 | 39369.31 |
| op00tal020 |  | Taladro con batidora. | 1.000 | 0.00 | 0.00 |
| mo038 | h | Maestro pintor. (mano de obra) | 0.192 | 25476.92 | 4891.57 |
| mo076 | h | Ayudante pintor. (mano de obra) | 0.192 | 19044.65 | 3656.57 |
| % | % | Herramienta menor | 2 % | 47917.45 | 958.35 |
|  |  | Costes directos |  |  | 48875.80 |
