# Piso industrial, sistema MasterTop PG "MBCC de Sika"

- Propiedad del archivo: CYPE INGENIEROS, S.A.
- Formato: FIEBDC-3/2002
- Ámbito geográfico: Colombia
- Divisa: COP
- Costes indirectos: 3.00 %
- Gastos generales: 13.00 %
- Beneficio industrial: 6.00 %
- IVA: 16.00 %

## R Revestimientos

### RS Pisos

#### RSI Sistemas de pisos industriales y decorativos

**RSI015** m² Piso industrial, sistema MasterTop PG "MBCC de Sika".
Piso industrial, realizado con el sistema MasterTop 135 PG "MBCC de Sika", apto para estacionamientos, en interiores, constituido por solera de concreto con adición de fibras de 20 cm de espesor, realizada con concreto f'c=170 kg/cm² (17 MPa), clase de exposición F0 S0 P0 C0, tamaño máximo del agregado 19 mm, manejabilidad blanda, preparado en obra y fundido con medios manuales con un contenido de fibras sin función estructural, fibras de polipropileno MasterFiber 022 "MBCC de Sika" de 0,6 kg/m³, extendido y vibrado manual mediante regla vibrante; aplicación sobre el concreto fresco de capa de rodadura de 10 mm de espesor de mortero fluido de fraguado rápido, MasterTop 135 PG "MBCC de Sika", con resistencia a compresión de 60 N/mm², resistencia a flexión de 10 N/mm² y resistencia a la abrasión según el método Böhme de 6 cm³ / 50 cm², color gris (20 kg/m²) y acabado superficial mediante fratasado y pulido mecánicos.
Criterio de valoración económica: El precio no incluye la base de la solera ni la ejecución y el sellado de las juntas.
Incluye: Preparación de la superficie de apoyo del concreto. Replanteo de las juntas de construcción y de dilatación. Tendido de niveles mediante toques, maestras de concreto o reglas. Riego de la superficie base. Preparación del concreto. Fundido, extendido y vibrado del concreto. Resolución de encuentros y puntos singulares. Aplicación de la capa de rodadura. Extendido del líquido reductor de la evaporación y mejorador superficial. Fratasado mecánico de la superficie. Pulido mecánico. Curado del concreto. Limpieza final del piso.
Criterio de medición de proyecto: Superficie medida en proyección horizontal, según documentación gráfica de Proyecto.
Criterio de medición de obra: Se medirá, en proyección horizontal, la superficie realmente ejecutada según especificaciones de Proyecto.

| Código | Ud | Descripción | Rendimiento | Precio | Importe |
|---|---|---|---|---|---|
| mt08aaa010a | m³ | Agua. (material) | 0.043 | 3281.16 | 141.09 |
| mt01arg000d | m³ | Arena cribada. (material) | 0.101 | 77734.17 | 7851.15 |
| mt01arg001di | m³ | Agregado grueso homogeneizado, de tamaño máximo 19 mm. (material) | 0.179 | 55166.18 | 9874.75 |
| mt08cem000d | kg | Cemento gris en sacos. (material) | 63.000 | 483.43 | 30456.09 |
| mt08frb010a | kg | Fibras de polipropileno MasterFiber 022 "MBCC de Sika", de 12 mm de longitud y de entre 31 y 35 micras de diámetro, para prevenir fisuras por retracción en elementos de concreto. (material) | 0.120 | 5534.23 | 664.11 |
| mt09bnc015d | kg | Mortero fluido de fraguado rápido, MasterTop 135 PG "MBCC de Sika", con resistencia a compresión de 60 N/mm², resistencia a flexión de 10 N/mm² y resistencia a la abrasión según el método Böhme de 6 cm³ / 50 cm², color gris, compuesto de cemento y aditivos, con resistencia a los sulfatos, a los álcalis y al agua de mar y una resistencia a la abrasión según el método Böhme de 6 cm³ / 50 cm². (material) | 20.000 | 2086.34 | 41726.80 |
| mq04dua020b | h | Dumper de descarga frontal de 2 t de carga útil. (maquinaria) | 0.045 | 26202.41 | 1179.11 |
| mq06vib020 | h | Regla vibrante de 3 m. (maquinaria) | 0.037 | 13200.13 | 488.40 |
| mq06fra010 | h | Fratasadora mecánica de concreto. (maquinaria) | 0.290 | 14330.77 | 4155.92 |
| mq06pym020 | h | Mezcladora-bombeadora para morteros autonivelantes. (maquinaria) | 0.232 | 27544.02 | 6390.21 |
| mq06aca030 | h | Pulidora para pisos de concreto, compuesta por platos giratorios a los que se acoplan una serie de muelas abrasivas diamantadas, refrigeradas con agua, con sistema de aspiración. (maquinaria) | 0.232 | 35780.22 | 8301.01 |
| mo121 | h | Oficial 1ª aplicador de pisos industriales. (mano de obra) | 1.166 | 25476.92 | 29706.09 |
| mo122 | h | Ayudante aplicador de pisos industriales. (mano de obra) | 1.772 | 19044.65 | 33747.12 |
| % | % | Herramienta menor | 2 % | 174681.85 | 3493.64 |
|  |  | Costes directos |  |  | 178175.49 |
