# Revestimiento de piso industrial, sistema MasterTop PG "MBCC de Sika"

- Propiedad del archivo: CYPE INGENIEROS, S.A.
- Formato: FIEBDC-3/2002
- Ámbito geográfico: Colombia
- Divisa: COP
- Costes indirectos: 3.00 %
- Gastos generales: 13.00 %
- Beneficio industrial: 6.00 %
- IVA: 16.00 %

## R Revestimientos

### RS Pisos

#### RSI Sistemas de pisos industriales y decorativos

**RSI025** m² Revestimiento de piso industrial, sistema MasterTop PG "MBCC de Sika".
Revestimiento de piso industrial, realizado sobre base de concreto endurecido, con el sistema MasterTop 135 PG "MBCC de Sika", apto para estacionamientos, en interiores, mediante la aplicación sucesiva de: mortero, MasterEmaco P 200 "MBCC de Sika", como puente de unión, (2 kg/m²); capa base de 10 mm de espesor con mortero fluido de fraguado rápido, MasterTop 135 PG "MBCC de Sika", con resistencia a compresión de 60 N/mm², resistencia a flexión de 10 N/mm² y resistencia a la abrasión según el método Böhme de 6 cm³ / 50 cm², color gris (20 kg/m²) y acabado superficial mediante fratasado y pulido mecánicos.
Criterio de valoración económica: El precio no incluye la superficie soporte ni la ejecución y el sellado de las juntas.
Incluye: Limpieza de la superficie soporte. Replanteo de las juntas y paños de trabajo. Aplicación del mortero. Aplicación de la capa de rodadura. Extendido del líquido reductor de la evaporación y mejorador superficial. Fratasado mecánico de la superficie. Curado del concreto. Limpieza final del piso.
Criterio de medición de proyecto: Superficie medida en proyección horizontal, según documentación gráfica de Proyecto.
Criterio de medición de obra: Se medirá, en proyección horizontal, la superficie realmente ejecutada según especificaciones de Proyecto.

| Código | Ud | Descripción | Rendimiento | Precio | Importe |
|---|---|---|---|---|---|
| mt09reh010d | kg | Mortero, MasterEmaco P 200 "MBCC de Sika", a base de cementos especiales, resinas y agregados seleccionados, permeable al vapor de agua y con alta resistencia a ciclos de congelamiento y deshielo, como puente de unión para materiales cementosos sobre concreto. (material) | 2.000 | 2423.52 | 4847.04 |
| mt09bnc015d | kg | Mortero fluido de fraguado rápido, MasterTop 135 PG "MBCC de Sika", con resistencia a compresión de 60 N/mm², resistencia a flexión de 10 N/mm² y resistencia a la abrasión según el método Böhme de 6 cm³ / 50 cm², color gris, compuesto de cemento y aditivos, con resistencia a los sulfatos, a los álcalis y al agua de mar y una resistencia a la abrasión según el método Böhme de 6 cm³ / 50 cm². (material) | 20.000 | 2086.34 | 41726.80 |
| mq06pym020 | h | Mezcladora-bombeadora para morteros autonivelantes. (maquinaria) | 0.232 | 27544.02 | 6390.21 |
| mq06fra010 | h | Fratasadora mecánica de concreto. (maquinaria) | 0.290 | 14330.77 | 4155.92 |
| mq06aca030 | h | Pulidora para pisos de concreto, compuesta por platos giratorios a los que se acoplan una serie de muelas abrasivas diamantadas, refrigeradas con agua, con sistema de aspiración. (maquinaria) | 0.232 | 35780.22 | 8301.01 |
| mo121 | h | Oficial 1ª aplicador de pisos industriales. (mano de obra) | 1.039 | 25476.92 | 26470.52 |
| mo122 | h | Ayudante aplicador de pisos industriales. (mano de obra) | 1.039 | 19044.65 | 19787.39 |
| % | % | Herramienta menor | 2 % | 111678.89 | 2233.58 |
|  |  | Costes directos |  |  | 113912.47 |
