# Reparación de revestimiento de mortero con defectos superficiales, con mortero acrílico

- Propiedad del archivo: CYPE INGENIEROS, S.A.
- Formato: FIEBDC-3/2002
- Ámbito geográfico: Colombia
- Divisa: COP
- Costes indirectos: 3.00 %
- Gastos generales: 13.00 %
- Beneficio industrial: 6.00 %
- IVA: 16.00 %

## R Revestimientos

### RY Preparaciones, protecciones, reparaciones y refuerzos de revestimientos

#### RYY Reparaciones

**RYY010** m² Reparación de revestimiento de mortero con defectos superficiales, con mortero acrílico.
Reparación de revestimiento de mortero con defectos superficiales mediante aplicación de capa de mortero a base de cemento hidráulico, tixotrópico y modificado con polímeros, MasterEmaco N 205 FC "MBCC de Sika", de color gris, con resistencia a compresión a 28 días mayor de 15 N/mm², Euroclase F de reacción al fuego, de 3 mm de espesor medio, con un rendimiento de 5,4 kg/m², para proceder posteriormente a su acabado final (no incluido en este precio). Incluso humectación previa del soporte.
Incluye: Humectación del soporte. Aplicación de la capa de mortero.
Criterio de medición de proyecto: Superficie medida según documentación gráfica de Proyecto.
Criterio de medición de obra: Se medirá la superficie realmente ejecutada según especificaciones de Proyecto.

| Código | Ud | Descripción | Rendimiento | Precio | Importe |
|---|---|---|---|---|---|
| mt09reh094d | kg | Mortero a base de cemento hidráulico, tixotrópico y modificado con polímeros, MasterEmaco N 205 FC "MBCC de Sika", de color gris, con resistencia a compresión a 28 días mayor de 15 N/mm², Euroclase F de reacción al fuego, compuesto de cemento, resinas especiales y arena, con efecto protector frente a la carbonatación y resistencia a la intemperie, para reparación superficial y acabado de estructuras de concreto. (material) | 5.400 | 2423.52 | 13087.01 |
| mo039 | h | Oficial 1ª revocador. (mano de obra) | 0.125 | 25476.92 | 3184.62 |
| mo111 | h | Ayudante entendido revocador. (mano de obra) | 0.125 | 18949.19 | 2368.65 |
| % | % | Herramienta menor | 2 % | 18640.28 | 372.81 |
|  |  | Costes directos |  |  | 19013.09 |
