# Reparación de revestimiento de mortero con fisuras generalizadas y defectos superficiales, con mortero acrílico y malla

- Propiedad del archivo: CYPE INGENIEROS, S.A.
- Formato: FIEBDC-3/2002
- Ámbito geográfico: Colombia
- Divisa: COP
- Costes indirectos: 3.00 %
- Gastos generales: 13.00 %
- Beneficio industrial: 6.00 %
- IVA: 16.00 %

## R Revestimientos

### RY Preparaciones, protecciones, reparaciones y refuerzos de revestimientos

#### RYY Reparaciones

**RYY011** m² Reparación de revestimiento de mortero con fisuras generalizadas y defectos superficiales, con mortero acrílico y malla.
Reparación de revestimiento de mortero con fisuras generalizadas y defectos superficiales mediante aplicación de una primera capa de mortero a base de cemento hidráulico, tixotrópico y modificado con polímeros, MasterEmaco N 205 FC "MBCC de Sika", de color gris, con resistencia a compresión a 28 días mayor de 15 N/mm², Euroclase F de reacción al fuego, colocación de malla de fibra de vidrio, antiálcalis y aplicación de una segunda capa del mismo mortero, hasta alcanzar un espesor medio total de 5 mm, con un rendimiento de 9 kg/m², para proceder posteriormente a su acabado final (no incluido en este precio). Incluso humectación previa del soporte.
Incluye: Humectación del soporte. Aplicación de la primera capa de mortero. Colocación de la malla. Aplicación de la segunda capa de mortero.
Criterio de medición de proyecto: Superficie medida según documentación gráfica de Proyecto.
Criterio de medición de obra: Se medirá la superficie realmente ejecutada según especificaciones de Proyecto.

| Código | Ud | Descripción | Rendimiento | Precio | Importe |
|---|---|---|---|---|---|
| mt09var030a | m² | Malla de fibra de vidrio tejida, con impregnación de PVC, de 10x10 mm de luz de malla, antiálcalis, de 115 a 125 g/m² y 500 µm de espesor, para armar revocos tradicionales, enfoscados y morteros. (material) | 1.050 | 3266.49 | 3429.81 |
| mt09reh094d | kg | Mortero a base de cemento hidráulico, tixotrópico y modificado con polímeros, MasterEmaco N 205 FC "MBCC de Sika", de color gris, con resistencia a compresión a 28 días mayor de 15 N/mm², Euroclase F de reacción al fuego, compuesto de cemento, resinas especiales y arena, con efecto protector frente a la carbonatación y resistencia a la intemperie, para reparación superficial y acabado de estructuras de concreto. (material) | 9.000 | 2423.52 | 21811.68 |
| mo039 | h | Oficial 1ª revocador. (mano de obra) | 0.187 | 25476.92 | 4764.18 |
| mo111 | h | Ayudante entendido revocador. (mano de obra) | 0.187 | 18949.19 | 3543.50 |
| % | % | Herramienta menor | 2 % | 33549.17 | 670.98 |
|  |  | Costes directos |  |  | 34220.15 |
