# Ménsula de concreto armado para borde de piscina con skimmer

- Propiedad del archivo: CYPE INGENIEROS, S.A.
- Formato: FIEBDC-3/2002
- Ámbito geográfico: Colombia
- Divisa: COP
- Costes indirectos: 3.00 %
- Gastos generales: 13.00 %
- Beneficio industrial: 6.00 %
- IVA: 16.00 %

## U Urbanización interior del terreno

### UP Piscinas

#### UPG Vasos, ménsulas y escaleras

**UPG020** m³ Ménsula de concreto armado para borde de piscina con skimmer.
Ménsula de concreto armado para borde de piscina con skimmer, realizada con concreto f'c=280 kg/cm² (28 MPa), clase de exposición F0 S0 P1 C1, tamaño máximo del agregado 12,5 mm, manejabilidad blanda preparado en obra, y fundido con medios manuales, y acero Grado 60 (fy=4200 kg/cm²), con una cuantía aproximada de 40 kg/m³. Montaje y desmontaje de sistema de encofrado formado por: superficie encofrante de tablones de madera, amortizables en 4 usos y estructura soporte vertical de puntales metálicos, amortizables en 150 usos. Incluso alambre de atar, separadores y líquido desencofrante MasterFinish RL 294 "MBCC de Sika", para evitar la adherencia del concreto al encofrado.
Criterio de valoración económica: El precio incluye el figurado del acero (corte y doblez) en el área de trabajo, en obra y el armado en el lugar definitivo de su colocación en obra, pero no incluye las tuberías de desagüe, los skimmers, las boquillas de impulsión ni la toma del limpiafondos.
Incluye: Replanteo. Colocación de las armaduras con separadores homologados. Montaje del sistema de encofrado. Fundido y compactación del concreto. Desmontaje del sistema de encofrado. Curado del concreto.
Criterio de medición de proyecto: Volumen medido sobre las secciones teóricas de la excavación, según documentación gráfica de Proyecto.
Criterio de medición de obra: Se medirá el volumen teórico ejecutado según especificaciones de Proyecto, sin incluir los incrementos por excesos de excavación no autorizados.

| Código | Ud | Descripción | Rendimiento | Precio | Importe |
|---|---|---|---|---|---|
| mt08ema050b | m³ | Madera para encofrar, de 26 mm de espesor. (material) | 0.070 | 842164.55 | 58951.52 |
| mt50spa081a | Ud | Puntal metálico telescópico, de hasta 3 m de altura. (material) | 0.075 | 42114.36 | 3158.58 |
| mt50spa052b | m | Tablón de madera de pino, de 20x7,2 cm. (material) | 0.112 | 13828.13 | 1548.75 |
| mt08var060 | kg | Puntas de acero de 20x100 mm. (material) | 0.280 | 19140.10 | 5359.23 |
| mt08dba010g | l | Agente desmoldeante, a base de aceites especiales, emulsionable en agua MasterFinish RL 294 "MBCC de Sika", para encofrados metálicos, fenólicos o de madera. (material) | 0.168 | 4068.64 | 683.53 |
| mt07aco020a | Ud | Separador homologado para cimentaciones. (material) | 10.000 | 334.12 | 3341.20 |
| mt07aco060a | kg | Acero en barras corrugadas, Grado 60 (fy=4200 kg/cm²), de varios diámetros, según NTC 2289 y ASTM A 706. (material) | 42.000 | 2102.80 | 88317.60 |
| mt08var050 | kg | Alambre galvanizado para atar, de 1,30 mm de diámetro. (material) | 0.580 | 3281.16 | 1903.07 |
| mt08aaa010a | m³ | Agua. (material) | 0.248 | 3281.16 | 813.73 |
| mt01arg000d | m³ | Arena cribada. (material) | 0.696 | 77734.17 | 54102.98 |
| mt01arg001de | m³ | Agregado grueso homogeneizado, de tamaño máximo 12,5 mm. (material) | 0.696 | 56269.50 | 39163.57 |
| mt08cem000d | kg | Cemento gris en sacos. (material) | 451.584 | 483.43 | 218309.25 |
| mq06hor010 | h | Concretera eléctrica con una capacidad de amasado de 160 l. (maquinaria) | 0.730 | 8706.88 | 6356.02 |
| op00ciz020 |  | Cizalla para acero en barras corrugadas. | 1.000 | 0.00 | 0.00 |
| op00ata010 |  | Atadora de armadura. | 1.000 | 0.00 | 0.00 |
| au00auh040 |  | Vibrador de concreto, eléctrico. | 1.000 | 0.00 | 0.00 |
| mo044 | h | Oficial 1ª encofrador. (mano de obra) | 1.014 | 26513.03 | 26884.21 |
| mo091 | h | Ayudante encofrador. (mano de obra) | 1.014 | 19805.71 | 20082.99 |
| mo043 | h | Oficial 1ª armador de concreto. (mano de obra) | 0.325 | 26513.03 | 8616.73 |
| mo090 | h | Ayudante armador de concreto. (mano de obra) | 0.365 | 19805.71 | 7229.08 |
| mo113 | h | Peón de obra blanca. (mano de obra) | 1.331 | 18348.75 | 24422.19 |
| mo112 | h | Ayudante entendido. (mano de obra) | 1.395 | 18648.96 | 26015.30 |
| mo045 | h | Oficial 1ª cementador de concreto armado. (mano de obra) | 0.089 | 26513.03 | 2359.66 |
| mo092 | h | Ayudante cementador de concreto armado. (mano de obra) | 0.355 | 19805.71 | 7031.03 |
| % | % | Herramienta menor | 2 % | 604650.22 | 12093.00 |
|  |  | Costes directos |  |  | 616743.22 |
