# Reparación de piso en áreas públicas, con mortero a base de cemento

- Propiedad del archivo: CYPE INGENIEROS, S.A.
- Formato: FIEBDC-3/2002
- Ámbito geográfico: Colombia
- Divisa: COP
- Costes indirectos: 3.00 %
- Gastos generales: 13.00 %
- Beneficio industrial: 6.00 %
- IVA: 16.00 %

## U Urbanización interior del terreno

### UY Reparaciones

#### UYP Áreas públicas

**UYP010** m² Reparación de piso en áreas públicas, con mortero a base de cemento.
Reparación de piso en áreas públicas, de superficie horizontal, con mortero fluido, de fraguado rápido, MasterEmaco T 800 DUO "MBCC de Sika", de retracción compensada, con una resistencia a compresión a 28 días mayor o igual a 80 N/mm² y un módulo de elasticidad mayor o igual a 30000 N/mm², Euroclase A1 de reacción al fuego, con resistencia a compresión de 60 N/mm², resistencia a flexión de 7 N/mm², compuesto de cementos especiales, agregados seleccionados y aditivos, con un tamaño máximo de partícula de 2 mm, aplicado manualmente, en capa de 50 mm de espesor medio.
Incluye: Humectación de la superficie soporte. Preparación de la mezcla. Aplicación del producto. Curado.
Criterio de medición de proyecto: Superficie medida según documentación gráfica de Proyecto.
Criterio de medición de obra: Se medirá la superficie realmente ejecutada según especificaciones de Proyecto.

| Código | Ud | Descripción | Rendimiento | Precio | Importe |
|---|---|---|---|---|---|
| mt09reh141b | kg | Mortero fluido, de fraguado rápido, MasterEmaco T 800 DUO "MBCC de Sika", de retracción compensada, con una resistencia a compresión a 28 días mayor o igual a 80 N/mm² y un módulo de elasticidad mayor o igual a 30000 N/mm², Euroclase A1 de reacción al fuego, con resistencia a compresión de 60 N/mm², resistencia a flexión de 7 N/mm², compuesto de cementos especiales, agregados seleccionados y aditivos, con un tamaño máximo de partícula de 2 mm, con resistencia a los sulfatos y a los cloruros, impermeable al agua y alta resistencia a ciclos de congelamiento y deshielo. (material) | 100.000 | 2318.15 | 231815.00 |
| mt08aaa010a | m³ | Agua. (material) | 0.010 | 3281.16 | 32.81 |
| mo041 | h | Oficial 1ª obra blanca de obra civil. (mano de obra) | 0.711 | 25476.92 | 18114.09 |
| mo087 | h | Ayudante de obra blanca de obra civil. (mano de obra) | 0.711 | 19044.65 | 13540.75 |
| % | % | Herramienta menor | 2 % | 263502.65 | 5270.05 |
|  |  | Costes directos |  |  | 268772.70 |
