# Refuerzo a cortante de vigas, con hoja de fibra de carbono MasterBrace "MBCC de Sika"

- Propiedad del archivo: CYPE Ingenieros S.A.
- Formato: FIEBDC-3/2016
- Programa: Generador de precios de la construcción. CYPE Ingenieros, S.A.
- Fecha: 19/06/2024
- Ámbito geográfico: Colombia
- Divisa: COP
- Costes indirectos: 3 %
- Gastos generales: 13 %
- Beneficio industrial: 6 %
- IVA: 16 %

## E Estructuras

### EH Concreto armado

#### EHZ Refuerzos con laminados y hojas, de fibra de carbono

**EHZ110** m² Refuerzo a cortante de vigas, con hoja de fibra de carbono MasterBrace "MBCC de Sika".
Refuerzo a cortante de vigas de concreto armado, mediante el sistema MasterBrace "MBCC de Sika", con DIT nº 572R, formado por 1 capa de hojas de fibra de carbono unidireccional, MasterBrace FIB 300/50 CFS "MBCC de Sika", 300 g/m², de 500x100 mm y 0,165 mm de espesor, resistencia a tracción 4900 MPa y elongación última 2,1%, en forma de U, impregnadas por ambas caras con MasterBrace SAT 4500 "MBCC de Sika" colocada sobre la superficie soporte de concreto previamente imprimada con MasterBrace P 3500 "MBCC de Sika", aplicada con brocha.
Criterio de valoración económica: El precio no incluye la preparación del soporte ni el revestimiento.
Incluye: Replanteo de la posición de los refuerzos. Aplicación de la imprimación. Colocación de las hojas de refuerzo, impregnadas por ambas caras con la resina. Limpieza de los restos de obra.
Criterio de medición de proyecto: Superficie medida según documentación gráfica de Proyecto.
Criterio de medición de obra: Se medirá la superficie realmente ejecutada según especificaciones de Proyecto.

| Código | Ud | Descripción | Rendimiento | Precio | Importe |
|---|---|---|---|---|---|
| mt09reh420a | kg | Imprimación de dos componentes a base de resina epoxi sin disolventes, MasterBrace P 3500 "MBCC de Sika", para aplicar con brocha o rodillo sobre elemento estructural a reforzar mediante hojas o laminados de fibra de carbono. (material) | 0.2 | 53886.53 | 10777.306 |
| mt09reh400a | m² | Hoja de fibra de carbono unidireccional, MasterBrace FIB 300/50 CFS "MBCC de Sika", 300 g/m², de 500x100 mm y 0,165 mm de espesor, resistencia a tracción 4900 MPa, módulo de elasticidad 230.000 N/mm² y elongación última 2,1%, para refuerzo de estructuras. (material) | 1.1 | 79133.33 | 87046.663 |
| mt09reh430a | kg | Resina epoxi saturante sin disolventes, MasterBrace SAT 4500 "MBCC de Sika", para la aplicación con rodillo sobre soportes de concreto o acero, en sistemas de refuerzo estructural mediante hojas de fibra de carbono, fibra de vidrio o fibra de aramida en columnas trabajando a compresión, vigas trabajando a cortante o flexión. (material) | 0.88 | 47753.96 | 42023.485 |
| mo042 | h | Oficial 1ª obra negra. (mano de obra) | 0.522 | 26513.03 | 13839.802 |
| mo089 | h | Ayudante de obra negra. (mano de obra) | 0.522 | 19805.71 | 10338.581 |
| % | % | Herramienta menor | 2 % | 164025.837 | 3280.517 |
|  |  | Costes directos |  |  | 167306.354 |

Residuos:
- colocación: mt09reh420a; factor de residuo 0.03
- colocación: mt09reh430a; factor de residuo 0.03

## Recursos

**mt09reh420a** kg Imprimación de dos componentes a base de resina epoxi sin disolventes
Datos técnicos: Coste energético 75.527 MJ; Emisión de CO2 2.872 kg; Código LER 17 09 04; Masa del elemento 1 kg; Volumen 0.000667 m3
Residuos:
- embalaje: re170203 Plástico. (componente de residuo); rendimiento 0.003 kg; Código LER 17 02 03; Masa del elemento 1 kg; Volumen 0.001667 m3

**mt09reh430a** kg Resina epoxi saturante sin disolventes
Datos técnicos: Coste energético 86.761 MJ; Emisión de CO2 3.294 kg; Código LER 17 09 04; Masa del elemento 1 kg; Volumen 0.000667 m3
Residuos:
- embalaje: re170203 Plástico; rendimiento 0.003 kg
