# Reparación de elemento de losa de madera, mediante prótesis de mortero a base de resina epoxi y armadura

- Propiedad del archivo: CYPE Ingenieros S.A.
- Formato: FIEBDC-3/2016
- Programa: Generador de precios de la construcción. CYPE Ingenieros, S.A.
- Fecha: 19/06/2024
- Ámbito geográfico: Colombia
- Divisa: COP
- Costes indirectos: 3 %
- Gastos generales: 13 %
- Beneficio industrial: 6 %
- IVA: 16 %

## E Estructuras

### EM Madera

#### EMY Reparaciones

**EMY230** Ud Reparación de elemento de losa de madera, mediante prótesis de mortero a base de resina epoxi y armadura.
Reparación de extremo de vigueta de losa de madera, eliminando la zona deteriorada y colocando una prótesis de 10x15x50 cm de mortero fluido de fraguado rápido, de dos componentes a base de resina epoxi, MasterFlow 150 "MBCC de Sika", armado con 4 barras corrugadas de fibra de vidrio reforzada con resina de poliéster, de 0,6 m de longitud cada una y 12 mm de diámetro, ancladas a la vigueta con resina epoxi-acrilato, libre de estireno, MasterFlow 920 AN "MBCC de Sika", de altas resistencias, aplicada en los taladros realizados en la parte sana de la madera, previa aplicación de lechada del mismo mortero epoxi en la superficie de madera. Montaje y desmontaje del sistema de encofrado de la zona que requiere la prótesis. Montaje y desmontaje de apeo.
Incluye: Instalación del apeo. Corte de la zona dañada y saneado. Ejecución de los taladros en la madera sana. Montaje del sistema de encofrado. Sellado del encofrado. Colocación de las barras corrugadas en los taladros. Fundido del mortero. Relleno de los taladros con resina. Desmontaje del sistema de encofrado. Desmontaje y retirada del apeo. Retirada y acopio de escombros. Carga de escombros sobre camión o contenedor.
Criterio de medición de proyecto: Número de unidades previstas, según documentación gráfica de Proyecto.
Criterio de medición de obra: Se medirá el número de unidades realmente ejecutadas según especificaciones de Proyecto.

| Código | Ud | Descripción | Rendimiento | Precio | Importe |
|---|---|---|---|---|---|
| mt08ema050b | m³ | Madera para encofrar, de 26 mm de espesor. (material) | 0.006 | 842164.55 | 5052.987 |
| mt08var050 | kg | Alambre galvanizado para atar, de 1,30 mm de diámetro. (material) | 0.1 | 3281.16 | 328.116 |
| mt08var060 | kg | Puntas de acero de 20x100 mm. (material) | 0.05 | 19140.1 | 957.005 |
| mt08dba010d | l | Agente desmoldeante, a base de aceites especiales, emulsionable en agua, para encofrados metálicos, fenólicos o de madera. (material) | 0.03 | 3946.58 | 118.397 |
| mt50spa050m | m³ | Tablón de madera de pino, dimensiones 20x7,2 cm. (material) | 0.001 | 960723.82 | 960.724 |
| mt50spa101 | kg | Clavos de acero. (material) | 0.053 | 4094.89 | 217.029 |
| mt50spa081a | Ud | Puntal metálico telescópico, de hasta 3 m de altura. (material) | 0.014 | 42114.36 | 589.601 |
| mt26reh100f | Ud | Cartucho de 380 ml de resina epoxi-acrilato, libre de estireno, MasterFlow 920 AN "MBCC de Sika", de dos componentes, con dosificador y boquilla de mezcla automática, para anclajes estructurales verticales y horizontales. (material) | 0.585 | 38666.34 | 22619.809 |
| mt07cef010f | m | Barra corrugada de fibra de vidrio reforzada con resina de poliéster, de 12 mm de diámetro, con superficie arenada como mejora de la adherencia, para armado y refuerzo estructural. (material) | 2.4 | 19899.41 | 47758.584 |
| mt09reh321d | kg | Mortero fluido de fraguado rápido, de dos componentes a base de resina epoxi, MasterFlow 150 "MBCC de Sika", con endurecedor amínico, sin retracción, de elevada resistencia mecánica, impermeable al agua y con alta resistencia a los agentes químicos, para anclajes y rellenos. (material) | 12.75 | 14056.44 | 179219.610 |
| mq09sie010 | h | Motosierra a gasolina, de 50 cm de espada y 2 kW de potencia. (maquinaria) | 0.063 | 8479.74 | 534.224 |
| mo020 | h | Oficial 1ª obra blanca. (mano de obra) | 0.973 | 25476.92 | 24789.043 |
| mo112 | h | Ayudante entendido. (mano de obra) | 0.556 | 18648.96 | 10368.822 |
| mo058 | h | Ayudante carpintero. (mano de obra) | 0.3 | 19162.43 | 5748.729 |
| mo113 | h | Peón de obra blanca. (mano de obra) | 0.3 | 18348.75 | 5504.625 |
| % | % | Herramienta menor | 2 % | 304767.305 | 6095.346 |
|  |  | Costes directos |  |  | 310862.651 |

Residuos:
- colocación: mt08ema050b Madera para encofrar, de 26 mm de espesor; factor de residuo 1
- colocación: mt08var050 Alambre galvanizado para atar, de 1,30 mm de diámetro; factor de residuo 0.0038
- colocación: mt08var060 Puntas de acero de 20x100 mm; factor de residuo 0.0045
- colocación: mt08dba010d; factor de residuo 0.07
- colocación: mt50spa050m Tablón de madera de pino, dimensiones 20x7,2 cm; factor de residuo 1
- colocación: mt50spa101 Clavos de acero; factor de residuo 0.0045
- colocación: mt50spa081a Puntal metálico telescópico, de hasta 3 m de altura; factor de residuo 1
- colocación: mt26reh100f; factor de residuo 0.03
- colocación: mt09reh321d; factor de residuo 0.0063

## Recursos

**mt08ema050b** m³ Madera para encofrar, de 26 mm de espesor
Datos técnicos: Coste energético 9339.000 MJ; Emisión de CO2 -127.875 kg; Código LER 17 02 01; Masa del elemento 68.75 kg; Volumen 0.0625 m3

**mt08var050** kg Alambre galvanizado para atar, de 1,30 mm de diámetro
Datos técnicos: Coste energético 25.100 MJ; Emisión de CO2 2.560 kg; Código LER 17 04 05; Masa del elemento 1 kg; Volumen 0.000476 m3

**mt08var060** kg Puntas de acero de 20x100 mm
Datos técnicos: Coste energético 9.830 MJ; Emisión de CO2 0.510 kg; Código LER 17 04 05; Masa del elemento 1 kg; Volumen 0.000476 m3

**mt08dba010d** l Agente desmoldeante
Datos técnicos: Coste energético 82.642 MJ; Emisión de CO2 4.474 kg; Código LER 17 09 04; Masa del elemento 0.932 kg; Volumen 0.000621 m3
Residuos:
- embalaje: re150104 Envases metálicos. (componente de residuo); rendimiento 0.042 kg; Código LER 15 01 04; Masa del elemento 1 kg; Volumen 0.001667 m3

**mt50spa050m** m³ Tablón de madera de pino, dimensiones 20x7,2 cm
Datos técnicos: Coste energético 78108.000 MJ; Emisión de CO2 -1069.500 kg; Código LER 17 02 01; Masa del elemento 575 kg; Volumen 0.522727 m3

**mt50spa101** kg Clavos de acero
Datos técnicos: Coste energético 9.830 MJ; Emisión de CO2 0.510 kg; Código LER 17 04 05; Masa del elemento 1 kg; Volumen 0.000476 m3

**mt50spa081a** Ud Puntal metálico telescópico, de hasta 3 m de altura
Datos técnicos: Coste energético 97.317 MJ; Emisión de CO2 5.049 kg; Código LER 17 04 05; Masa del elemento 9.9 kg; Volumen 0.004714 m3

**mt26reh100f** Ud Cartucho de 380 ml de resina epoxi-acrilato
Datos técnicos: Coste energético 68.664 MJ; Emisión de CO2 2.832 kg; Código LER 17 09 04; Masa del elemento 0.57 kg; Volumen 0.00038 m3
Residuos:
- embalaje: re170203 Plástico. (componente de residuo); rendimiento 0.2 kg; Código LER 17 02 03; Masa del elemento 1 kg; Volumen 0.001667 m3

**mt09reh321d** kg Mortero fluido de fraguado rápido
Datos técnicos: Coste energético 7.294 MJ; Emisión de CO2 0.494 kg; Código LER 17 01 01; Masa del elemento 1 kg; Volumen 0.000667 m3
Residuos:
- embalaje: re150101 Envases de papel y cartón. (componente de residuo); rendimiento 0.014 kg; Código LER 15 01 01; Masa del elemento 1 kg; Volumen 0.001333 m3
- embalaje: re170201 Madera. (componente de residuo); rendimiento 0.001 kg; Código LER 17 02 01; Masa del elemento 1 kg; Volumen 0.000909 m3
- embalaje: re170203 Plástico; rendimiento 0.003 kg
