# Impermeabilización de esquinas y encuentros con mortero

- Propiedad del archivo: CYPE Ingenieros S.A.
- Formato: FIEBDC-3/2016
- Programa: Generador de precios de la construcción. CYPE Ingenieros, S.A.
- Fecha: 19/06/2024
- Ámbito geográfico: Colombia
- Divisa: COP
- Costes indirectos: 3 %
- Gastos generales: 13 %
- Beneficio industrial: 6 %
- IVA: 16 %

## N Aislamientos e impermeabilizaciones

### NI Impermeabilizaciones

#### NIA Fosos de ascensor, tanques y piscinas

**NIA025** m Impermeabilización de esquinas y encuentros con mortero.
Refuerzo de impermeabilización de esquinas y encuentros entre paramentos de cemento, concreto o bloques de concreto, mediante la apertura de una roza continua de 2x1 cm, formando aristas rectas, introducción en la misma de una junta estanca deformable y sellado con mástico estanco y deformable, y terminación en ángulo cóncavo, a media caña, con mortero de fraguado rápido, MasterSeal 590 "MBCC de Sika", con una resistencia a compresión a 28 días mayor o igual a 50 N/mm², aplicado en varias capas, con un radio de curvatura de 10 cm.
Incluye: Apertura de roza formando aristas rectas. Retirada y acopio de los restos de obra. Limpieza de los restos de obra. Carga manual de los restos de obra sobre camión o contenedor. Colocación de junta estanca deformable. Sellado con mástico estanco y deformable. Ejecución con mortero del ángulo a media caña.
Criterio de medición de proyecto: Longitud medida según documentación gráfica de Proyecto.
Criterio de medición de obra: Se medirá la longitud realmente ejecutada según especificaciones de Proyecto.

| Código | Ud | Descripción | Rendimiento | Precio | Importe |
|---|---|---|---|---|---|
| mt15bas170b | m | Perfil hidroexpansivo formado por una mezcla extruida y vulcanizada de caucho natural, caucho sintético y resinas hidroexpansivas, de 20x10 mm, con una capacidad de hinchamiento en presencia de agua del 250% y elevada resistencia a la presión hidrostática. (material) | 1 | 36988.32 | 36988.320 |
| mt15sja120 | kg | Sellado con mástico estanco y deformable. (material) | 1 | 13166.13 | 13166.130 |
| mt28reh010d | kg | Mortero de fraguado rápido, MasterSeal 590 "MBCC de Sika", con una resistencia a compresión a 28 días mayor o igual a 50 N/mm², resistencia a compresión mayor o igual a 6 N/mm², absorción de agua por capilaridad menor de 0,2 kg/m² min½. (material) | 3 | 11565.96 | 34697.880 |
| mo112 | h | Ayudante entendido. (mano de obra) | 0.245 | 18648.96 | 4568.995 |
| mo032 | h | Oficial 1ª aplicador de productos impermeabilizantes. (mano de obra) | 0.098 | 25476.92 | 2496.738 |
| mo070 | h | Ayudante aplicador de productos impermeabilizantes. (mano de obra) | 0.098 | 19044.65 | 1866.376 |
| % | % | Herramienta menor | 2 % | 93784.439 | 1875.689 |
|  |  | Costes directos |  |  | 95660.128 |

Residuos:
- colocación: mt15bas170b; factor de residuo 0.06
- colocación: mt15sja120 Sellado con mástico estanco y deformable; factor de residuo 0.051238
- colocación: mt28reh010d; factor de residuo 0.0066

## Recursos

**mt15bas170b** m Perfil hidroexpansivo formado por una mezcla extruida y vulcanizada de caucho natural
Datos técnicos: Coste energético 21.160 MJ; Emisión de CO2 0.930 kg; Código LER 17 09 04; Masa del elemento 0.24 kg; Volumen 0.00016 m3
Residuos:
- embalaje: re150101 Envases de papel y cartón. (componente de residuo); rendimiento 0.058 kg; Código LER 15 01 01; Masa del elemento 1 kg; Volumen 0.001333 m3

**mt15sja120** kg Sellado con mástico estanco y deformable
Datos técnicos: Coste energético 0.291 MJ; Emisión de CO2 0.014 kg; Código LER 17 09 04; Masa del elemento 1 kg; Volumen 0.000667 m3
Residuos:
- embalaje: re170203 Plástico. (componente de residuo); rendimiento 0.003 kg; Código LER 17 02 03; Masa del elemento 1 kg; Volumen 0.001667 m3

**mt28reh010d** kg Mortero de fraguado rápido
Datos técnicos: Coste energético 3.340 MJ; Emisión de CO2 0.250 kg; Código LER 17 01 01; Masa del elemento 1 kg; Volumen 0.000667 m3
