# Impermeabilización líquida, para reparación de cubiertas de difícil acceso. Sistema MasterSeal Roof 2160 "MBCC de Sika"

- Propiedad del archivo: CYPE Ingenieros S.A.
- Formato: FIEBDC-3/2016
- Programa: Generador de precios de la construcción. CYPE Ingenieros, S.A.
- Fecha: 19/06/2024
- Ámbito geográfico: Colombia
- Divisa: COP
- Costes indirectos: 3 %
- Gastos generales: 13 %
- Beneficio industrial: 6 %
- IVA: 16 %

## N Aislamientos e impermeabilizaciones

### NL Impermeabilizaciones líquidas

#### NLG Cubiertas, galerías y balcones

**NLG090** m² Impermeabilización líquida, para reparación de cubiertas de difícil acceso. Sistema MasterSeal Roof 2160 "MBCC de Sika".
Impermeabilización líquida, para reparación de cubiertas de difícil acceso, para revestir, de 2 a 2,5 mm de espesor total, sobre superficie soporte de material bituminoso. Sistema MasterSeal Roof 2160 "MBCC de Sika" formado por impermeabilizante líquido, MasterSeal M 860 "MBCC de Sika", de color gris, previa aplicación de imprimación incolora, MasterSeal P 698 "MBCC de Sika".
Incluye: Limpieza de la superficie soporte. Aplicación de la imprimación. Resolución de los puntos singulares. Aplicación del impermeabilizante.
Criterio de medición de proyecto: Superficie medida en proyección horizontal, según documentación gráfica de Proyecto, desde las caras interiores de los antepechos o petos perimetrales que la limitan.
Criterio de medición de obra: Se medirá, en proyección horizontal, la superficie realmente ejecutada según especificaciones de Proyecto, desde las caras interiores de los antepechos o petos perimetrales que la limitan.

| Código | Ud | Descripción | Rendimiento | Precio | Importe |
|---|---|---|---|---|---|
| mt15bas120n | kg | Imprimación incolora, MasterSeal P 698 "MBCC de Sika", a base de resina de poliuretano monocomponente y disolventes, para aplicar sobre superficie soporte bituminosa (mantos impermeabilizantes asfálticos) con rastrillo de goma y rodillo de pelo corto. (material) | 0.1 | 108695.86 | 10869.586 |
| mt15bas165a | kg | Impermeabilizante líquido, MasterSeal M 860 "MBCC de Sika", de color gris, de dos componentes a base de resina de poliurea sin disolventes y pigmentos, permeable al vapor de agua, con dureza Shore A aproximada de 75, según ISO 868 y elongación a rotura >= 700%, según ISO 8339, para aplicar con llana dentada, para conformar una membrana impermeable en cubiertas planas o inclinadas. (material) | 1.5 | 87290.14 | 130935.210 |
| mo032 | h | Oficial 1ª aplicador de productos impermeabilizantes. (mano de obra) | 0.469 | 25476.92 | 11948.675 |
| mo070 | h | Ayudante aplicador de productos impermeabilizantes. (mano de obra) | 0.469 | 19044.65 | 8931.941 |
| % | % | Herramienta menor | 2 % | 162685.412 | 3253.708 |
|  |  | Costes directos |  |  | 165939.120 |

Residuos:
- colocación: mt15bas120n; factor de residuo 0.03
- colocación: mt15bas165a; factor de residuo 0.03

## Recursos

**mt15bas120n** kg Imprimación incolora
Datos técnicos: Coste energético 94.263 MJ; Emisión de CO2 3.778 kg; Código LER 17 09 04; Masa del elemento 1 kg; Volumen 0.000667 m3
Residuos:
- embalaje: re170203 Plástico. (componente de residuo); rendimiento 0.003 kg; Código LER 17 02 03; Masa del elemento 1 kg; Volumen 0.001667 m3

**mt15bas165a** kg Impermeabilizante líquido
Datos técnicos: Coste energético 86.761 MJ; Emisión de CO2 3.294 kg; Código LER 17 09 04; Masa del elemento 1 kg; Volumen 0.000667 m3
Residuos:
- embalaje: re170203 Plástico; rendimiento 0.003 kg
